# Retrait de revêtements légers

- Propriété du fichier: CYPE Ingenieros S.A.
- Format: FIEBDC-3/2016
- Logiciel: Générateur de prix de la construction. CYPE Ingenieros, S.A.
- Date: 05/10/2024
- Zone géographique: Mali
- Devise: XOF
- Coûts indirects: 3 %
- Frais généraux: 13 %
- Bénéfice: 6 %
- TVA: 18 %

## F Aménagements et finitions

### FM Revêtements de murs

#### FMD Démolition

**FMD020** m² Retrait de revêtements légers.
Retrait d'un revêtement textile dans des parements intérieurs, avec des moyens manuels, sans détériorer la surface support, qui restera à découvert et prête à recevoir un futur revêtement, et chargement manuel dans le camion ou la benne.
Inclut: Retrait de l'élément. Retrait et stockage du matériau enlevé. Nettoyage des restes d'ouvrage. Chargement manuel du matériau enlevé et des restes d'ouvrage dans le camion ou la benne.
Critère pour le métré: Surface mesurée selon documentation graphique du Projet.
Critère pour le mémoire: On mesurera la surface réellement démolie selon les spécifications du Projet.

| Code | U | Désignation | Quantité | Prix | Montant |
|---|---|---|---|---|---|
| mo113 | h | Ouvrier d'exécution I/OE1 construction. (main-d'œuvre) | 0.205 | 1139.57 | 233.612 |
| % | % | Frais de chantier des unités d'ouvrage | 2 % | 233.612 | 4.672 |
|  |  | Coûts directs |  |  | 238.284 |

Déchets:
- démolition: ruo170904 Déchets mélangés de construction et de démolition distincts de ceux spécifiés dans les codes 17 09 01, 17 09 02 et 17 09 03. (composant de déchet); quantité 0.5 kg; Code CED 17 09 04; Masse de l'élément 1 kg; Volume 0.000667 m3
- démolition: ruo200111 Tissus. (composant de déchet); quantité 0.75 kg; Code CED 20 01 11; Masse de l'élément 1 kg; Volume 0.001333 m3
