# Émail sur serrurerie en acier

- Propriété du fichier: CYPE Ingenieros S.A.
- Format: FIEBDC-3/2016
- Logiciel: Générateur de prix de la construction. CYPE Ingenieros, S.A.
- Date: 04/10/2024
- Zone géographique: Mali
- Devise: XOF
- Coûts indirects: 3 %
- Frais généraux: 13 %
- Bénéfice: 6 %
- TVA: 18 %

## F Aménagements et finitions

### FP Peintures

#### FPE Spéciales métal

**FPE030** m² Émail sur serrurerie en acier.
Application manuelle de deux couches d'émail synthétique à séchage rapide, à base de résines alkydiques, couleur blanche, finition brillante, (rendement: 0,077 l/m² chaque couche); application préalable d'une couche d'impression synthétique antioxydante à séchage rapide, à base de résines alkydiques, couleur grise, finition mat (rendement: 0,125 l/m²), sur garde-corps intérieur avec barreaudage, en acier.
Inclut: Préparation et nettoyage de la surface support. Application d'une couche d'impression. Application de deux couches de finition.
Critère pour le métré: Surface du polygone enveloppant, mesurée selon documentation graphique du Projet, sur une seule face, sans décompter les ouvertures.
Critère pour le mémoire: La surface du polygone enveloppant les unités réellement exécutées selon les spécifications du Projet sera mesurée, sur une seule face.

| Code | U | Désignation | Quantité | Prix | Montant |
|---|---|---|---|---|---|
| mt27pfi200a | l | Impression synthétique antioxydante à séchage rapide, couleur grise, finition mat, à base de résines alkydiques, pigments organiques, pigments inorganiques, pigments antioxydants et dissolvant formulé à base d'un mélange d'hydrocarbures, à appliquer à la brosse, au rouleau ou au pistolet sur surfaces métalliques. (matériau) | 0.125 | 2676.66 | 334.583 |
| mt27ess200a | l | Émail synthétique à séchage rapide, pour intérieur, couleur blanche, finition brillante, à base de résines alkydiques, pigments organiques, pigments inorganiques, pigments antioxydants et dissolvant formulé à base d'un mélange d'hydrocarbures, à appliquer à la brosse, au rouleau ou au pistolet sur surfaces métalliques. (matériau) | 0.154 | 11426.54 | 1759.687 |
| mo038 | h | Compagnon professionnel III/CP2 peintre. (main-d'œuvre) | 0.828 | 1582.28 | 1310.128 |
| mo076 | h | Ouvrier professionnel II/OP peintre. (main-d'œuvre) | 0.165 | 1182.79 | 195.160 |
| % | % | Frais de chantier des unités d'ouvrage | 2 % | 3599.558 | 71.991 |
|  |  | Coûts directs |  |  | 3671.549 |

Déchets:
- pose: mt27ess200a; facteur de déchet 0.0275

## Ressources

**mt27ess200a** l Émail synthétique à séchage rapide
Données techniques: Coût énergétique 48.673 MJ; Émission de CO2 2.569 kg; Code CED 08 01 11; Masse de l'élément 1.09 kg; Volume 0.001211 m3
Déchets:
- emballage: re150104 Emballages métalliques. (composant de déchet); quantité 0.057 kg; Code CED 15 01 04; Masse de l'élément 1 kg; Volume 0.001667 m3
