# Arrêt pour porte intérieure. Mise en place sur le sol

- Propriété du fichier: CYPE Ingenieros S.A.
- Format: FIEBDC-3/2016
- Logiciel: Générateur de prix de la construction. CYPE Ingenieros, S.A.
- Date: 16/04/2024
- Zone géographique: Mali
- Devise: XOF
- Coûts indirects: 3 %
- Frais généraux: 13 %
- Bénéfice: 6 %
- TVA: 18 %

## F Aménagements et finitions

### FR Protections

#### FRO Protections de portes

**FRO010** U Arrêt pour porte intérieure. Mise en place sur le sol.
Butoir pour porte intérieure, type porte métallique, pour mise en place sur le sol, couleur grise, fixé avec vis.
Inclut: Implantation des points de fixation. Montage et fixation.
Critère pour le métré: Nombre d'unités prévues, selon documentation graphique du Projet.
Critère pour le mémoire: On mesurera le nombre d'unités réellement mises en place selon les spécifications du Projet.

| Code | U | Désignation | Quantité | Prix | Montant |
|---|---|---|---|---|---|
| mt53pdi050da | U | Butoir pour porte intérieure, type porte métallique, pour mise en place sur le sol, couleur grise. (matériau) | 1 | 2816.98 | 2816.980 |
| mt12ppl016 | U | Vis autoformeuse protégée contre l'oxydation. (matériau) | 1 | 35.61 | 35.610 |
| mo080 | h | Ouvrier professionnel II/OP monteur. (main-d'œuvre) | 0.064 | 1171.94 | 75.004 |
| % | % | Frais de chantier des unités d'ouvrage | 2 % | 2927.594 | 58.552 |
|  |  | Coûts directs |  |  | 2986.146 |

Déchets:
- pose: mt12ppl016 Vis autoformeuse protégée contre l'oxydation; facteur de déchet 0.00538462

## Ressources

**mt53pdi050da** U Butoir pour porte intérieure, type porte métallique, pour mise en place sur le sol, couleur grise
Données techniques: Coût énergétique 1.976 MJ; Émission de CO2 0.157 kg
Déchets:
- emballage: re150101 Emballages en papier et en carton. (composant de déchet); quantité 0.072 kg; Code CED 15 01 01; Masse de l'élément 1 kg; Volume 0.001333 m3

**mt12ppl016** U Vis autoformeuse protégée contre l'oxydation
Données techniques: Coût énergétique 0.062 MJ; Émission de CO2 0.010 kg; Code CED 17 04 05; Masse de l'élément 0.0013 kg
Déchets:
- emballage: re150101 Emballages en papier et en carton; quantité 0.001 kg
