# Retrait d'un revêtement en liège, synthétique ou textile

- Propriété du fichier: CYPE Ingenieros S.A.
- Format: FIEBDC-3/2016
- Logiciel: Générateur de prix de la construction. CYPE Ingenieros, S.A.
- Date: 16/04/2024
- Zone géographique: Mali
- Devise: XOF
- Coûts indirects: 3 %
- Frais généraux: 13 %
- Bénéfice: 6 %
- TVA: 18 %

## F Aménagements et finitions

### FS Revêtements de sols

#### FSD Démolition

**FSD130** m² Retrait d'un revêtement en liège, synthétique ou textile.
Retrait d'un revêtement textile continu existant à l'intérieur du bâtiment, avec des moyens manuels, sans détériorer les éléments constructifs contigus, et chargement manuel dans le camion ou la benne.
Critère d'évaluation économique: Le prix ne comprend pas la démolition de la base support.
Inclut: Retrait de l'élément. Retrait et stockage du matériau enlevé. Nettoyage des restes d'ouvrage. Chargement du matériau enlevé et des restes d'ouvrage dans le camion ou la benne.
Critère pour le métré: Surface mesurée selon documentation graphique du Projet.
Critère pour le mémoire: On mesurera la surface réellement démontée selon les spécifications du Projet.

| Code | U | Désignation | Quantité | Prix | Montant |
|---|---|---|---|---|---|
| mo113 | h | Ouvrier d'exécution I/OE1 construction. (main-d'œuvre) | 0.5 | 1129.12 | 564.560 |
| % | % | Frais de chantier des unités d'ouvrage | 2 % | 564.560 | 11.291 |
|  |  | Coûts directs |  |  | 575.851 |

Déchets:
- démolition: ruo200111 Tissus. (composant de déchet); quantité 0.6 kg; Code CED 20 01 11; Masse de l'élément 1 kg; Volume 0.001333 m3
