# Joint de construction dans un revêtement de sol continu en béton, avec des goujons

- Propriété du fichier: CYPE Ingenieros S.A.
- Format: FIEBDC-3/2016
- Logiciel: Générateur de prix de la construction. CYPE Ingenieros, S.A.
- Date: 16/04/2024
- Zone géographique: Mali
- Devise: XOF
- Coûts indirects: 3 %
- Frais généraux: 13 %
- Bénéfice: 6 %
- TVA: 18 %

## F Aménagements et finitions

### FS Revêtements de sols

#### FSM Béton et mortier

**FSM150** m Joint de construction dans un revêtement de sol continu en béton, avec des goujons.
Joint de construction dans un revêtement de sol continu en béton, avec système de transmission des charges, composé d'un goujon glissant en acier, de section circulaire et une gaine de polypropylène recyclé, de 16 mm de diamètre et 300 mm de longueur, avec base réutilisable de fixation au coffrage. Comprend les éléments de fixation au coffrage.
Inclut: Implantation et fixation des bases au coffrage. Ajustement des gaines aux bases. Mise en place des goujons dans les gaines, une fois l'union bétonnée et décoffrée.
Critère pour le métré: Longueur mesurée selon documentation graphique du Projet.
Critère pour le mémoire: On mesurera la longueur réellement exécutée selon les spécifications du Projet.

| Code | U | Désignation | Quantité | Prix | Montant |
|---|---|---|---|---|---|
| mt18wwe030d | U | Système de transmission des charges, composé d'un goujon glissant en acier, de section circulaire et une gaine de polypropylène recyclé, de 16 mm de diamètre et 300 mm de longueur, avec base réutilisable de fixation au coffrage, à utiliser pour des joints de travail ou de bétonnage et de dilatation dans des revêtements continus en béton; avec éléments de fixation au coffrage. (matériau) | 1.33 | 1465.09 | 1948.570 |
| mo020 | h | Compagnon professionnel III/CP2 construction. (main-d'œuvre) | 0.114 | 1567.76 | 178.725 |
| mo113 | h | Ouvrier d'exécution I/OE1 construction. (main-d'œuvre) | 0.114 | 1129.12 | 128.720 |
| % | % | Frais de chantier des unités d'ouvrage | 2 % | 2256.015 | 45.120 |
|  |  | Coûts directs |  |  | 2301.135 |
