# Élément de signalisation

- Propriété du fichier: CYPE Ingenieros S.A.
- Format: FIEBDC-3/2016
- Logiciel: Générateur de prix de la construction. CYPE Ingenieros, S.A.
- Date: 04/10/2024
- Zone géographique: Mali
- Devise: XOF
- Coûts indirects: 3 %
- Frais généraux: 13 %
- Bénéfice: 6 %
- TVA: 18 %

## F Aménagements et finitions

### FZ Zones communes

#### FZS Signalétique

**FZS010** U Élément de signalisation.
Enseigne avec support de bois pour signalisation de logement, de 285x65 mm, avec les lettres ou les nombres gravés en laiton extra biseauté.
Inclut: Implantation. Fixation au parement via des éléments d'ancrage.
Critère pour le métré: Nombre d'unités prévues, selon documentation graphique du Projet.
Critère pour le mémoire: On mesurera le nombre d'unités réellement mises en place selon les spécifications du Projet.

| Code | U | Désignation | Quantité | Prix | Montant |
|---|---|---|---|---|---|
| mt45rsv010g | U | Enseigne de signalisation pour la dénomination de logement, avec support de bois, de 285x65 mm, avec les lettres ou les numéros gravés en laiton extra biseauté. Comprend éléments de fixation. (matériau) | 1 | 12155.97 | 12155.970 |
| mo080 | h | Ouvrier professionnel II/OP monteur. (main-d'œuvre) | 0.128 | 1182.79 | 151.397 |
| % | % | Frais de chantier des unités d'ouvrage | 2 % | 12307.367 | 246.147 |
|  |  | Coûts directs |  |  | 12553.514 |

## Ressources

**mt45rsv010g** U Enseigne de signalisation pour la dénomination de logement
Données techniques: Coût énergétique 0.017 MJ; Émission de CO2 0.027 kg
Déchets:
- emballage: re150101 Emballages en papier et en carton. (composant de déchet); quantité 0.032 kg; Code CED 15 01 01; Masse de l'élément 1 kg; Volume 0.001333 m3
