# Protection cathodique du béton armé face à la corrosion

- Propriété du fichier: CYPE Ingenieros S.A.
- Format: FIEBDC-3/2016
- Logiciel: Générateur de prix de la construction. CYPE Ingenieros, S.A.
- Date: 04/10/2024
- Zone géographique: Mali
- Devise: XOF
- Coûts indirects: 3 %
- Frais généraux: 13 %
- Bénéfice: 6 %
- TVA: 18 %

## G Structure et gros oeuvre

### GA Transformations et réparations

#### GAC Traitements de protection d'éléments en béton armé

**GAC040** m² Protection cathodique du béton armé face à la corrosion.
Mortier de ciment avec sable de silice et additifs spéciaux, projeté en 2 couches, jusqu'à atteindre 10 mm d'épaisseur totale, comme revêtement de l'anode de maille de titane, pour la protection cathodique par courant imprimé de structures en béton armé, face à la corrosion, avec des câbles d'alimentation électrique connectés tous les 1,5 m.
Inclut: Nettoyage de la surface support. Mise en place des anodes de maille avec support en plastique. Mise en place des câbles d'alimentation. Projection du mortier. Séchage.
Critère pour le métré: Surface mesurée selon documentation graphique du Projet.
Critère pour le mémoire: On mesurera la surface réellement exécutée selon les spécifications du Projet.

| Code | U | Désignation | Quantité | Prix | Montant |
|---|---|---|---|---|---|
| mt09reh210 | kg | Mortier de ciment avec sable de silice à granulométrie compensée et additifs spéciaux, à projeter sur des anodes à maille dans la protection cathodique des structures en béton armé. (matériau) | 20 | 1521.75 | 30435.000 |
| mt09reh211 | m² | Anode à maille de titane d'une pureté de 99%, y compris supports en plastique et câbles d'alimentation électrique connectés tous les 1,5 m. (matériau) | 1 | 27012.97 | 27012.970 |
| mo020 | h | Compagnon professionnel III/CP2 construction. (main-d'œuvre) | 0.816 | 1582.28 | 1291.140 |
| mo112 | h | Ouvrier d'exécution I/OE2 construction. (main-d'œuvre) | 1.187 | 1158.22 | 1374.807 |
| % | % | Frais de chantier des unités d'ouvrage | 2 % | 60113.917 | 1202.278 |
|  |  | Coûts directs |  |  | 61316.195 |

Déchets:
- pose: mt09reh210; facteur de déchet 0.0063

## Ressources

**mt09reh210** kg Mortier de ciment avec sable de silice à granulométrie compensée et additifs spéciaux
Données techniques: Coût énergétique 2.394 MJ; Émission de CO2 0.194 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3
