# Acier laminé à chaud pour un renfort structural

- Propriété du fichier: CYPE Ingenieros S.A.
- Format: FIEBDC-3/2016
- Logiciel: Générateur de prix de la construction. CYPE Ingenieros, S.A.
- Date: 16/04/2024
- Zone géographique: Mali
- Devise: XOF
- Coûts indirects: 3 %
- Frais généraux: 13 %
- Bénéfice: 6 %
- TVA: 18 %

## G Structure et gros oeuvre

### GA Transformations et réparations

#### GAH Transformations d'éléments en acier

**GAH010** kg Acier laminé à chaud pour un renfort structural.
Acier laminé NF EN 10025 S355JR, en pièce composée de profilés laminés à chaud des séries IPN, IPE, HEB, HEA, HEM et UPN, finition avec impression antioxydante, formant éléments d'ancrage, travaillé en atelier et fixé mécaniquement avec des boulons en acier normalisés selon NF EN ISO 898-1, pour renfort structural placé à une hauteur de jusqu'à 3 m.
Critère d'évaluation économique: Le prix comprend les boulons, les coupes, les épointages, les pièces spéciales, les douilles et les éléments auxiliaires de montage.
Inclut: Nettoyage et préparation du plan d'appui. Implantation et marquage des axes. Mise en place et fixation provisoire de l'élément. Nivellement et mise d'aplomb. Réalisation des trous. Exécution des assemblages boulonnés.
Critère pour le métré: Poids nominal mesuré selon documentation graphique du Projet.
Critère pour le mémoire: On déterminera, à partir du poids obtenu sur bascule officielle des unités arrivées sur le chantier, le poids des unités réellement exécutées selon les spécifications du Projet.

| Code | U | Désignation | Quantité | Prix | Montant |
|---|---|---|---|---|---|
| mt07ala240uf | kg | Acier laminé NF EN 10025 S355JR, en pièce composée de profilés laminés à chaud des séries IPN, IPE, HEB, HEA, HEM et UPN, finition avec impression antioxydante, formant éléments d'ancrage, travaillé en atelier, à fixer mécaniquement sur site avec des boulons en acier normalisés selon NF EN ISO 898-1, d'application dans renforts structuraux. (matériau) | 1 | 1957.28 | 1957.280 |
| mo047 | h | Compagnon professionnel III/CP2 charpentier métal. (main-d'œuvre) | 0.018 | 1631.52 | 29.367 |
| mo094 | h | Ouvrier professionnel II/OP charpentier métal. (main-d'œuvre) | 0.018 | 1218.78 | 21.938 |
| % | % | Frais de chantier des unités d'ouvrage | 2 % | 2008.585 | 40.172 |
|  |  | Coûts directs |  |  | 2048.757 |

Déchets:
- pose: mt07ala240uf; facteur de déchet 0.0045

## Ressources

**mt07ala240uf** kg Acier laminé NF EN 10025 S355JR
Données techniques: Coût énergétique 9.830 MJ; Émission de CO2 0.510 kg; Code CED 17 04 05; Masse de l'élément 1 kg; Volume 0.000476 m3
