# Réparation d'une fissure dans une structure en maçonnerie de brique en terre cuite, avec des agrafes métalliques

- Propriété du fichier: CYPE Ingenieros S.A.
- Format: FIEBDC-3/2016
- Logiciel: Générateur de prix de la construction. CYPE Ingenieros, S.A.
- Date: 04/10/2024
- Zone géographique: Mali
- Devise: XOF
- Coûts indirects: 3 %
- Frais généraux: 13 %
- Bénéfice: 6 %
- TVA: 18 %

## G Structure et gros oeuvre

### GA Transformations et réparations

#### GAM Réparation de murs en brique

**GAM020** m Réparation d'une fissure dans une structure en maçonnerie de brique en terre cuite, avec des agrafes métalliques.
Réparation d'une fissure dans la structure en maçonnerie de brique en terre cuite par couture à l'aide d'agrafes en acier annelé Fe E 500, de 8 mm de diamètre, placées tous les 300 mm dans des trous préalablement remplis par injection de 3,5 kg/m de mortier de résine époxy et sable de silice, à durcissement rapide.
Inclut: Nettoyage et préparation de la zone à agrafer. Implantation de la position des agrafes. Réalisation des trous. Injection du mortier. La mise en place des agrafes avec des cales. Le retrait des cales une fois le mortier durci. Retrait et stockage des décombres. Chargement manuel des décombres dans le camion ou la benne.
Critère pour le métré: Longueur mesurée aux axes, selon documentation graphique du Projet.
Critère pour le mémoire: On mesurera la longueur réellement exécutée selon les spécifications du Projet.

| Code | U | Désignation | Quantité | Prix | Montant |
|---|---|---|---|---|---|
| mt09reh330 | kg | Mortier de résine époxy avec sable de silice, à durcissement rapide, pour remplissage des ancrages. (matériau) | 3.5 | 3640.56 | 12741.960 |
| mt07aco055c | kg | Barres en acier haute adhérence, Fe E 500, de divers diamètres. (matériau) | 0.5 | 733.16 | 366.580 |
| mq06eim010 | h | Matériel pour injection manuelle de mortiers fluides et résines. (matériel) | 0.348 | 808.95 | 281.515 |
| mq06eim020 | U | Embout d'injection pour matériel pour injection manuelle de mortiers fluides et résines. (matériel) | 3.864 | 241.63 | 933.658 |
| mo020 | h | Compagnon professionnel III/CP2 construction. (main-d'œuvre) | 1.113 | 1582.28 | 1761.078 |
| mo113 | h | Ouvrier d'exécution I/OE1 construction. (main-d'œuvre) | 1.113 | 1139.57 | 1268.341 |
| % | % | Frais de chantier des unités d'ouvrage | 2 % | 17353.132 | 347.063 |
|  |  | Coûts directs |  |  | 17700.195 |

Déchets:
- pose: mt09reh330 Mortier de résine époxy avec sable de silice, à durcissement rapide, pour remplissage des ancrages; facteur de déchet 0.042925
- pose: mt07aco055c Barres en acier haute adhérence, Fe E 500, de divers diamètres; facteur de déchet 0.0075

## Ressources

**mt09reh330** kg Mortier de résine époxy avec sable de silice, à durcissement rapide, pour remplissage des ancrages
Données techniques: Coût énergétique 2.251 MJ; Émission de CO2 0.184 kg; Code CED 17 09 04; Masse de l'élément 1 kg; Volume 0.000667 m3
Déchets:
- emballage: re170203 Plastique. (composant de déchet); quantité 0.003 kg; Code CED 17 02 03; Masse de l'élément 1 kg; Volume 0.001667 m3

**mt07aco055c** kg Barres en acier haute adhérence, Fe E 500, de divers diamètres
Données techniques: Coût énergétique 9.830 MJ; Émission de CO2 0.510 kg; Code CED 17 04 05; Masse de l'élément 1 kg; Volume 0.000476 m3
