# Injection de lait de chaux hydratée pour la consolidation des murs en maçonnerie

- Propriété du fichier: CYPE Ingenieros S.A.
- Format: FIEBDC-3/2016
- Logiciel: Générateur de prix de la construction. CYPE Ingenieros, S.A.
- Date: 04/10/2024
- Zone géographique: Mali
- Devise: XOF
- Coûts indirects: 3 %
- Frais généraux: 13 %
- Bénéfice: 6 %
- TVA: 18 %

## G Structure et gros oeuvre

### GA Transformations et réparations

#### GAP Réparation de murs en pierre

**GAP050** m Injection de lait de chaux hydratée pour la consolidation des murs en maçonnerie.
Injection à basse pression ou par gravité depuis les orifices les plus élevés des joints du mur en maçonnerie, avec 6 kg/m de lait, de chaux hydraulique naturelle, type NHL 5, charges pouzzolaniques, granulats sélectionnés et autres additifs, appliquée à l'aide d'un équipement d'injection à basse pression (maximum 1 atm dans la buse), pour la consolidation des murs en maçonnerie de moins de 30 cm d'épaisseur.
Inclut: Prémélange des composants du lait. Connexion du tuyau au injecteurs. Injection du coulis. Déconnexion du tuyau. Nettoyage superficiel.
Critère pour le métré: Longueur du joint injecté, mesurée selon documentation graphique du Projet.
Critère pour le mémoire: On mesurera la longueur réellement exécutée selon les spécifications du Projet.

| Code | U | Désignation | Quantité | Prix | Montant |
|---|---|---|---|---|---|
| mt09rep110a | kg | Lait, constitué de chaux hydraulique naturelle, type NHL 5, charges pouzzolaniques, granulats sélectionnés et autres additifs, à appliquer en injections de consolidation dans les murs en maçonnerie, type M-10 selon NF EN 1015-11, pour utilisation dans des éléments situés à l'intérieur des constructions, soumis à des réquisitions structurales selon NF EN 998-2. (matériau) | 6 | 1108.47 | 6650.820 |
| mq06eim010 | h | Matériel pour injection manuelle de mortiers fluides et résines. (matériel) | 0.209 | 808.95 | 169.071 |
| mo020 | h | Compagnon professionnel III/CP2 construction. (main-d'œuvre) | 0.267 | 1582.28 | 422.469 |
| mo113 | h | Ouvrier d'exécution I/OE1 construction. (main-d'œuvre) | 0.267 | 1139.57 | 304.265 |
| % | % | Frais de chantier des unités d'ouvrage | 2 % | 7546.625 | 150.933 |
|  |  | Coûts directs |  |  | 7697.558 |

Déchets:
- pose: mt09rep110a; facteur de déchet 0.06589

## Ressources

**mt09rep110a** kg Lait, constitué de chaux hydraulique naturelle
Données techniques: Coût énergétique 2.251 MJ; Émission de CO2 0.184 kg; Code CED 17 09 04; Masse de l'élément 1 kg; Volume 0.000667 m3
Déchets:
- emballage: re170203 Plastique. (composant de déchet); quantité 0.003 kg; Code CED 17 02 03; Masse de l'élément 1 kg; Volume 0.001667 m3
