# Traitement contre les champignons et les attaques d'insectes xylophages d'un élément structural en bois

- Propriété du fichier: CYPE Ingenieros S.A.
- Format: FIEBDC-3/2016
- Logiciel: Générateur de prix de la construction. CYPE Ingenieros, S.A.
- Date: 16/04/2024
- Zone géographique: Mali
- Devise: XOF
- Coûts indirects: 3 %
- Frais généraux: 13 %
- Bénéfice: 6 %
- TVA: 18 %

## G Structure et gros oeuvre

### GA Transformations et réparations

#### GAR Traitements préventifs et curatifs du bois

**GAR030** m² Traitement contre les champignons et les attaques d'insectes xylophages d'un élément structural en bois.
Traitement préventif contre les champignons de pourriture, le soleil, les intempéries et l'humidité, d'un plancher en bois, par application, à la brosse, au pinceau ou au pistolet, de deux couches, de 0,14 l/m² chacune, de liquide protecteur. Comprend la suppression préalable des matériaux qui recouvrent l'élément à traiter, la protection des éléments du contour.
Inclut: Protection des éléments du contour. Application du traitement au pinceau.
Critère pour le métré: Surface mesurée selon documentation graphique du Projet.
Critère pour le mémoire: On mesurera la surface réellement exécutée selon les spécifications du Projet.

| Code | U | Désignation | Quantité | Prix | Montant |
|---|---|---|---|---|---|
| mt27tlr020d | l | Fond incolore avec base dissolvante pour la protection du bois contre les champignons de pourriture, à appliquer à la brosse, au pinceau ou au pistolet, ou par injection ou immersion. (matériau) | 0.28 | 13025.54 | 3647.151 |
| mo038 | h | Compagnon professionnel III/CP2 peintre. (main-d'œuvre) | 0.053 | 1567.76 | 83.091 |
| mo076 | h | Ouvrier professionnel II/OP peintre. (main-d'œuvre) | 0.534 | 1171.94 | 625.816 |
| % | % | Frais de chantier des unités d'ouvrage | 2 % | 4356.058 | 87.121 |
|  |  | Coûts directs |  |  | 4443.179 |

Déchets:
- pose: mt27tlr020d; facteur de déchet 0.03

## Ressources

**mt27tlr020d** l Fond incolore avec base dissolvante pour la protection du bois contre les champignons de pourriture
Données techniques: Coût énergétique 0.629 MJ; Émission de CO2 0.033 kg; Code CED 17 09 04; Masse de l'élément 0.82 kg; Volume 0.000547 m3
Déchets:
- emballage: re150104 Emballages métalliques. (composant de déchet); quantité 0.064 kg; Code CED 15 01 04; Masse de l'élément 1 kg; Volume 0.001667 m3
