# Traitement contre les champignons et les attaques d'insectes xylophages d'un élément structural en bois

- Propriété du fichier: CYPE Ingenieros S.A.
- Format: FIEBDC-3/2016
- Logiciel: Générateur de prix de la construction. CYPE Ingenieros, S.A.
- Date: 16/04/2024
- Zone géographique: Mali
- Devise: XOF
- Coûts indirects: 3 %
- Frais généraux: 13 %
- Bénéfice: 6 %
- TVA: 18 %

## G Structure et gros oeuvre

### GA Transformations et réparations

#### GAR Traitements préventifs et curatifs du bois

**GAR030** m² Traitement contre les champignons et les attaques d'insectes xylophages d'un élément structural en bois.
Traitement curatif contre les champignons de pourriture et les attaques d'insectes xylophages, le soleil, les intempéries et l'humidité, d'un poutrelle en bois, via la réalisation de 3 trous par mètre et ligne, avec 2 lignes par face de l'élément, réalisés en quinconce sur une de ses faces, injection de liquide protecteur dans chacun des trous effectués et application postérieure, à la brosse, au pinceau ou au pistolet, de deux couches, de 0,14 l/m² chacune, du même produit. Comprend la suppression préalable des matériaux qui recouvrent l'élément à traiter, la protection des éléments du contour, le dégrossissement du bois dégradé et le montage de l'équipement d'injection.
Inclut: Protection des éléments du contour. Implantation des trous dans l'élément en bois. Réalisation des trous. Montage de l'équipement d'injection. Injection du produit antixylophages. Nettoyage des restes. Application du traitement au pinceau.
Critère pour le métré: Surface mesurée selon documentation graphique du Projet.
Critère pour le mémoire: On mesurera la surface réellement exécutée selon les spécifications du Projet.

| Code | U | Désignation | Quantité | Prix | Montant |
|---|---|---|---|---|---|
| mt27tlr020e | l | Fond aqueux pour la protection du bois contre les champignons de pourriture et les attaques d'insectes xylophages, à appliquer à la brosse, au pinceau ou au pistolet, ou par injection ou immersion. (matériau) | 0.38 | 13025.54 | 4949.705 |
| mt27wav040 | U | Clapet de non retour en plastique, pour éviter le recul du produit. (matériau) | 6 | 257.46 | 1544.760 |
| mq08etm010 | h | Matériel pour injection de fongicide dans les éléments en bois, avec embout d'injection. (matériel) | 0.167 | 1274.32 | 212.811 |
| mo038 | h | Compagnon professionnel III/CP2 peintre. (main-d'œuvre) | 0.467 | 1567.76 | 732.144 |
| mo076 | h | Ouvrier professionnel II/OP peintre. (main-d'œuvre) | 0.623 | 1171.94 | 730.119 |
| % | % | Frais de chantier des unités d'ouvrage | 2 % | 8169.539 | 163.391 |
|  |  | Coûts directs |  |  | 8332.930 |

Déchets:
- pose: mt27tlr020e; facteur de déchet 0.03
- pose: mt27wav040 Clapet de non retour en plastique, pour éviter le recul du produit; facteur de déchet 0.0275

## Ressources

**mt27tlr020e** l Fond aqueux pour la protection du bois contre les champignons de pourriture et les attaques d'insectes xylophages
Données techniques: Coût énergétique 0.629 MJ; Émission de CO2 0.033 kg; Code CED 17 09 04; Masse de l'élément 0.82 kg; Volume 0.000547 m3
Déchets:
- emballage: re150104 Emballages métalliques. (composant de déchet); quantité 0.064 kg; Code CED 15 01 04; Masse de l'élément 1 kg; Volume 0.001667 m3

**mt27wav040** U Clapet de non retour en plastique, pour éviter le recul du produit
Données techniques: Coût énergétique 77.135 MJ; Émission de CO2 3.859 kg; Code CED 17 02 03; Masse de l'élément 0.796 kg; Volume 0.001327 m3
Déchets:
- emballage: re150101 Emballages en papier et en carton. (composant de déchet); quantité 0.035 kg; Code CED 15 01 01; Masse de l'élément 1 kg; Volume 0.001333 m3
