# Renfort d'un poteau en béton armé, par augmentation avec du béton projeté

- Propriété du fichier: CYPE Ingenieros S.A.
- Format: FIEBDC-3/2016
- Logiciel: Générateur de prix de la construction. CYPE Ingenieros, S.A.
- Date: 16/04/2024
- Zone géographique: Mali
- Devise: XOF
- Coûts indirects: 3 %
- Frais généraux: 13 %
- Bénéfice: 6 %
- TVA: 18 %

## G Structure et gros oeuvre

### GA Transformations et réparations

#### GAT Transformations d'éléments en béton

**GAT040** m Renfort d'un poteau en béton armé, par augmentation avec du béton projeté.
Renfort de poteau en béton armé de 30x30 cm, par augmentation de la section en béton de 10 cm d'épaisseur sur toutes ses faces, avec béton BCN: CPJ-CEM II/A 32,5 - F - B 25 - 5/15 - E: 2a - BA - P 18-305, projeté par voie mouillée, armé avec une quantité d'acier de 120 kg/m³ d' acier Fe E 500.
Critère d'évaluation économique: Le prix comprend le ferraillage de l'armature et la pose en coffrage ou sur site.
Inclut: Piquage de la totalité du recouvrement du poteau. Nettoyage de la surface de béton. Mise en place des armatures de renfort. Projection du béton. Nettoyage des restes.
Critère pour le métré: Longueur mesurée aux axes, selon documentation graphique du Projet.
Critère pour le mémoire: On mesurera, aux axes, la longueur réellement exécutée selon les spécifications du Projet.

| Code | U | Désignation | Quantité | Prix | Montant |
|---|---|---|---|---|---|
| mt10hes200a | m³ | Béton à projeter, BCN: CPJ-CEM II/A 32,5 - F - B 25 - 5/15 - E: 2a - BA - P 18-305, avec un dosage en ciment de 400 kg/m³, prêt à l'emploi, selon NF EN 14487-1. (matériau) | 0.168 | 78331.11 | 13159.626 |
| mt07aco055c | kg | Barres en acier haute adhérence, Fe E 500, de divers diamètres. (matériau) | 19.584 | 729.61 | 14288.682 |
| mt08var050 | kg | Fil de fer galvanisé pour attacher, de 1,30 mm de diamètre. (matériau) | 0.134 | 1087.25 | 145.692 |
| mq06gun010 | h | Machine à projeter le béton par voie mouillée 33 kW. (matériel) | 0.29 | 6789.66 | 1969.001 |
| mo043 | h | Compagnon professionnel III/CP2 ferrailleur. (main-d'œuvre) | 0.246 | 1631.52 | 401.354 |
| mo090 | h | Ouvrier professionnel II/OP ferrailleur. (main-d'œuvre) | 0.273 | 1218.78 | 332.727 |
| mo045 | h | Compagnon professionnel III/CP2 bétonneur. (main-d'œuvre) | 2.912 | 1631.52 | 4750.986 |
| mo092 | h | Ouvrier professionnel II/OP bétonneur. (main-d'œuvre) | 1.306 | 1218.78 | 1591.727 |
| % | % | Frais de chantier des unités d'ouvrage | 2 % | 36639.795 | 732.796 |
|  |  | Coûts directs |  |  | 37372.591 |

Déchets:
- pose: mt10hes200a; facteur de déchet 0.0012682
- pose: mt07aco055c Barres en acier haute adhérence, Fe E 500, de divers diamètres; facteur de déchet 0.0075
- pose: mt08var050 Fil de fer galvanisé pour attacher, de 1,30 mm de diamètre; facteur de déchet 0.0038

## Ressources

**mt10hes200a** m³ Béton à projeter
Données techniques: Coût énergétique 1840.000 MJ; Émission de CO2 230.000 kg; Code CED 17 01 01; Masse de l'élément 2300 kg; Volume 1.533333 m3

**mt07aco055c** kg Barres en acier haute adhérence, Fe E 500, de divers diamètres
Données techniques: Coût énergétique 9.830 MJ; Émission de CO2 0.510 kg; Code CED 17 04 05; Masse de l'élément 1 kg; Volume 0.000476 m3

**mt08var050** kg Fil de fer galvanisé pour attacher, de 1,30 mm de diamètre
Données techniques: Coût énergétique 25.100 MJ; Émission de CO2 2.560 kg; Code CED 17 04 05; Masse de l'élément 1 kg; Volume 0.000476 m3
