# Couverture cintrée autoportante, simple peau, profils autoportants en tôle métallique

- Propriété du fichier: CYPE Ingenieros S.A.
- Format: FIEBDC-3/2016
- Logiciel: Générateur de prix de la construction. CYPE Ingenieros, S.A.
- Date: 16/04/2024
- Zone géographique: Mali
- Devise: XOF
- Coûts indirects: 3 %
- Frais généraux: 13 %
- Bénéfice: 6 %
- TVA: 18 %

## G Structure et gros oeuvre

### GC Charpentes et couvertures autoportantes

#### GCC Couvertures autoportantes

**GCC010** m² Couverture cintrée autoportante, simple peau, profils autoportants en tôle métallique.
Couverture cintrée autoportante, simple peau, de profils autoportants en tôle en acier galvanisé prélaqué, de forme nervurée, finition avec peinture au polyester, couleur à choisir, de 0,8 mm d'épaisseur, 910 mm de largeur et 200 mm de hauteur du profilé, fixés mécaniquement à une structure support. Comprend les éléments de fixation des profilés autoportants à la structure, les vis autoforeuses à tôle pour l'assemblage des profilés autoportants entre eux, les vis autoforeuses pour la fixation des profilés autoportants à la structure, les rondelles de scellement, les tendeurs et les câbles en acier.
Critère d'évaluation économique: Le prix ne comprend ni la structure support ni la résolution des points singuliers.
Inclut: Implantation. Préparation des profils cintrés autoportants. Mise en place et fixation provisoire des profils cintrés autoportants à la structure support. Aplomb et nivellement. Fixation provisoire des profils cintrés autoportants à la structure support.
Critère pour le métré: Surface mesurée en projection horizontale, selon documentation graphique du Projet.
Critère pour le mémoire: On mesurera, en projection horizontale, la surface réellement exécutée selon les spécifications du Projet.

| Code | U | Désignation | Quantité | Prix | Montant |
|---|---|---|---|---|---|
| mt07cca010a | m² | Profilé cintré autoportant en tôle en acier galvanisé prélaqué, de forme nervurée, finition avec peinture au polyester, couleur à choisir, de 0,8 mm d'épaisseur, 910 mm de largeur et 200 mm de hauteur du profilé, avec éléments de fixation des profilés autoportants à la structure, vis autoforeuses à tôle pour l'assemblage des profilés autoportants entre eux, vis autoforeuses pour la fixation des profilés autoportants à la structure, rondelles de scellement, tendeurs et câbles en acier; pour couvertures autoportantes. (matériau) | 1.1 | 17338.14 | 19071.954 |
| mq07gte010b | h | Grue autopropulsée à bras télescopique avec une capacité d'élévation de 20 t et 20 m de hauteur maximale de travail. (matériel) | 0.093 | 29815.92 | 2772.881 |
| mq07ple010fc | U | Location par jour de plateforme élévatrice à ciseaux, moteur diesel, de 10 m de hauteur maximale de travail, y compris la maintenance et l'assurance de responsabilité civile. (matériel) | 0.023 | 37080.28 | 852.846 |
| mo018 | h | Compagnon professionnel III/CP2 menuisier PVC et métal. (main-d'œuvre) | 0.237 | 1588.31 | 376.429 |
| mo059 | h | Ouvrier professionnel II/OP menuisier PVC et métal. (main-d'œuvre) | 0.237 | 1174.17 | 278.278 |
| % | % | Frais de chantier des unités d'ouvrage | 2 % | 23352.388 | 467.048 |
|  |  | Coûts directs |  |  | 23819.436 |

Déchets:
- pose: mt07cca010a; facteur de déchet 0.00901226

## Ressources

**mt07cca010a** m² Profilé cintré autoportant en tôle en acier galvanisé prélaqué
Données techniques: Coût énergétique 280.988 MJ; Émission de CO2 25.633 kg; Code CED 17 04 05; Masse de l'élément 8.73 kg; Volume 0.004157 m3
Déchets:
- emballage: re170203 Plastique. (composant de déchet); quantité 0.029 kg; Code CED 17 02 03; Masse de l'élément 1 kg; Volume 0.001667 m3
