# Socle en béton

- Propriété du fichier: CYPE Ingenieros S.A.
- Format: FIEBDC-3/2016
- Logiciel: Générateur de prix de la construction. CYPE Ingenieros, S.A.
- Date: 04/10/2024
- Zone géographique: Mali
- Devise: XOF
- Coûts indirects: 3 %
- Frais généraux: 13 %
- Bénéfice: 6 %
- TVA: 18 %

## G Structure et gros oeuvre

### GJ Socles

#### GJB Béton

**GJB010** U Socle en béton.
Socle en béton armé, de 150x100x16 cm, composé de béton confectionné sur le chantier BCN: CPJ-CEM II/A 32,5 - TP - B 30 - 15/25 - E: 2a - BA - P 18-305, coulage avec des moyens manuels, treillis soudé 100x100 mm et Ø 4,0-4,0 mm, en acier Fe E 500, cadre périmétrique de profilé d'acier laminé à chaud et couche séparatrice de géotextile non tissé.
Inclut: Implantation et tracé du socle. Mise en place du géotextile. Mise en place et fixation du cadre. Mise en place des armatures avec des séparateurs homologués. Préparation du béton. Coulage et compactage du béton. Réglage et nivellement de la dalle de compression. Séchage du béton.
Critère pour le métré: Nombre d'unités prévues, selon documentation graphique du Projet.
Critère pour le mémoire: On mesurera le nombre d'unités réellement exécutées selon les spécifications du Projet.

| Code | U | Désignation | Quantité | Prix | Montant |
|---|---|---|---|---|---|
| mt14gsa010ce | m² | Géotextile non tissé synthétique, thermosoudé, en polypropylène-polyéthylène, avec une résistance à la traction longitudinale de 9,5 kN/m, une résistance à la traction transversale de 10 kN/m, une ouverture de cône à l'essai de perforation dynamique selon NF EN ISO 13433 inférieure à 28 mm, résistance CBR au poinçonnement 1,56 kN et une masse surfacique de 125 g/m². (matériau) | 1.76 | 1318.77 | 2321.035 |
| mt07ala010dea | kg | Acier laminé NF EN 10025 S275JR, en profilés laminés à chaud, pièces simples, pour applications structurales, finition avec impression antioxydante. Travaillé et monté en atelier, à placer sur site. (matériau) | 94 | 1123.52 | 105610.880 |
| mt07ame100bca | m² | Treillis soudé 100x100 mm, fils porteurs de 4 mm de diamètre et fils de répartition de 4 mm de diamètre, en acier Fe E 500. (matériau) | 1.65 | 1496.24 | 2468.796 |
| mt08aaa010a | m³ | Eau. (matériau) | 0.048 | 1092.17 | 52.424 |
| mt01arg000a | m³ | Sable criblé. (matériau) | 0.101 | 15988.45 | 1614.833 |
| mt01arg001ar | m³ | Gros granulats homogénéisés, de taille maximale 15/25 mm. (matériau) | 0.19 | 17074.25 | 3244.108 |
| mt08cem000a | kg | Ciment gris en sacs. (matériau) | 121.44 | 79.36 | 9637.478 |
| mq06hor010 | h | Bétonnière électrique avec une capacité de gâchage de 160 l. (matériel) | 0.184 | 1618.08 | 297.727 |
| mo042 | h | Compagnon professionnel III/CP2 du béton. (main-d'œuvre) | 0.369 | 1646.63 | 607.606 |
| mo089 | h | Ouvrier professionnel II/OP du béton. (main-d'œuvre) | 0.369 | 1230.06 | 453.892 |
| mo113 | h | Ouvrier d'exécution I/OE1 construction. (main-d'œuvre) | 0.391 | 1139.57 | 445.572 |
| mo112 | h | Ouvrier d'exécution I/OE2 construction. (main-d'œuvre) | 0.41 | 1158.22 | 474.870 |
| % | % | Frais de chantier des unités d'ouvrage | 2 % | 127229.221 | 2544.584 |
|  |  | Coûts directs |  |  | 129773.805 |

Déchets:
- pose: mt14gsa010ce; facteur de déchet 0.07
- pose: mt07ala010dea; facteur de déchet 0.00697
- pose: mt07ame100bca; facteur de déchet 0.0232939
- pose: mt01arg000a Sable criblé; facteur de déchet 0.003
- pose: mt01arg001ar Gros granulats homogénéisés, de taille maximale 15/25 mm; facteur de déchet 0.00662338
- pose: mt08cem000a Ciment gris en sacs; facteur de déchet 0.00756

## Ressources

**mt14gsa010ce** m² Géotextile non tissé synthétique
Données techniques: Coût énergétique 14.790 MJ; Émission de CO2 0.513 kg; Code CED 17 06 04; Masse de l'élément 0.125 kg; Volume 0.000208 m3
Déchets:
- emballage: re170203 Plastique. (composant de déchet); quantité 0.024 kg; Code CED 17 02 03; Masse de l'élément 1 kg; Volume 0.001667 m3

**mt07ala010dea** kg Acier laminé NF EN 10025 S275JR
Données techniques: Coût énergétique 9.830 MJ; Émission de CO2 0.510 kg; Code CED 17 04 05; Masse de l'élément 1 kg; Volume 0.000476 m3

**mt07ame100bca** m² Treillis soudé 100x100 mm
Données techniques: Coût énergétique 17.930 MJ; Émission de CO2 0.930 kg; Code CED 17 04 05; Masse de l'élément 1.824 kg; Volume 0.000869 m3

**mt08aaa010a** m³ Eau
Données techniques: Coût énergétique 60.000 MJ; Émission de CO2 30.000 kg

**mt01arg000a** m³ Sable criblé
Données techniques: Coût énergétique 146.250 MJ; Émission de CO2 7.800 kg; Code CED 01 04 09; Masse de l'élément 1950 kg; Volume 1.21875 m3

**mt01arg001ar** m³ Gros granulats homogénéisés, de taille maximale 15/25 mm
Données techniques: Coût énergétique 146.250 MJ; Émission de CO2 7.800 kg; Code CED 01 04 08; Masse de l'élément 1950 kg; Volume 1.3 m3

**mt08cem000a** kg Ciment gris en sacs
Données techniques: Coût énergétique 7.150 MJ; Émission de CO2 0.904 kg; Code CED 17 01 01; Masse de l'élément 1 kg; Volume 0.000667 m3
Déchets:
- emballage: re150101 Emballages en papier et en carton. (composant de déchet); quantité 0.014 kg; Code CED 15 01 01; Masse de l'élément 1 kg; Volume 0.001333 m3
- emballage: re170201 Bois. (composant de déchet); quantité 0.001 kg; Code CED 17 02 01; Masse de l'élément 1 kg; Volume 0.000909 m3
- emballage: re170203 Plastique; quantité 0.003 kg
