# Démolition d'une poutre, d'une poutrelle ou d'un poitrail en bois

- Propriété du fichier: CYPE Ingenieros S.A.
- Format: FIEBDC-3/2016
- Logiciel: Générateur de prix de la construction. CYPE Ingenieros, S.A.
- Date: 16/04/2024
- Zone géographique: Mali
- Devise: XOF
- Coûts indirects: 3 %
- Frais généraux: 13 %
- Bénéfice: 6 %
- TVA: 18 %

## G Structure et gros oeuvre

### GO Poteaux, poutres et ossatures

#### GOD Démolition

**GOD040** m Démolition d'une poutre, d'une poutrelle ou d'un poitrail en bois.
Démolition d'une poutre en bois de plus de 2500 cm² de section et 4 à 5 m de longueur moyenne, avec des moyens manuels et tronçonneuse, et chargement manuel dans le camion ou la benne.
Inclut: Démolition de l'élément. Fragmentation des décombres en pièces maniables. Retrait et stockage des décombres. Nettoyage des restes d'ouvrage. Chargement manuel des décombres dans le camion ou la benne.
Critère pour le métré: Longueur mesurée selon documentation graphique du Projet.
Critère pour le mémoire: On mesurera la longueur réellement démolie selon les spécifications du Projet.

| Code | U | Désignation | Quantité | Prix | Montant |
|---|---|---|---|---|---|
| mq09sie010 | h | Tronçonneuse à essence, de 50 cm de lame et 2 kW de puissance. (matériel) | 0.365 | 1569.26 | 572.780 |
| mo112 | h | Ouvrier d'exécution I/OE2 construction. (main-d'œuvre) | 0.47 | 1147.59 | 539.367 |
| mo113 | h | Ouvrier d'exécution I/OE1 construction. (main-d'œuvre) | 0.941 | 1129.12 | 1062.502 |
| % | % | Frais de chantier des unités d'ouvrage | 2 % | 2174.649 | 43.493 |
|  |  | Coûts directs |  |  | 2218.142 |

Déchets:
- démolition: ruo170201 Bois. (composant de déchet); quantité 119.375 kg; Code CED 17 02 01; Masse de l'élément 1 kg; Volume 0.000909 m3
