# Démolition d'un plancher en bois

- Propriété du fichier: CYPE Ingenieros S.A.
- Format: FIEBDC-3/2016
- Logiciel: Générateur de prix de la construction. CYPE Ingenieros, S.A.
- Date: 04/10/2024
- Zone géographique: Mali
- Devise: XOF
- Coûts indirects: 3 %
- Frais généraux: 13 %
- Bénéfice: 6 %
- TVA: 18 %

## G Structure et gros oeuvre

### GP Planchers

#### GPD Démolition

**GPD080** m² Démolition d'un plancher en bois.
Démolition d'un plancher de poutrelles en bois et hourdage de parquet massif sur lambourdes à rainures et languettes, uni aux poutrelles par clouage, avec moyens manuels et tronçonneuse, retrait préalable du revêtement et de sa base, et chargement manuel dans le camion ou la benne.
Critère d'évaluation économique: Le prix ne comprend pas le retrait du revêtement de sol.
Inclut: Appuis et travaux de stabilité et de protection du contour. Implantation de la surface d'un plancher à démolir. Démolition de l'élément. Fragmentation des décombres en pièces maniables. Retrait et stockage des décombres. Nettoyage des restes d'ouvrage. Chargement manuel des décombres dans le camion ou la benne.
Critère pour le métré: Surface mesurée selon documentation graphique du Projet.
Critère pour le mémoire: On mesurera la surface réellement démolie selon les spécifications du Projet.

| Code | U | Désignation | Quantité | Prix | Montant |
|---|---|---|---|---|---|
| mq09sie010 | h | Tronçonneuse à essence, de 50 cm de lame et 2 kW de puissance. (matériel) | 0.927 | 1575.87 | 1460.831 |
| mo112 | h | Ouvrier d'exécution I/OE2 construction. (main-d'œuvre) | 1.195 | 1158.22 | 1384.073 |
| % | % | Frais de chantier des unités d'ouvrage | 2 % | 2844.904 | 56.898 |
|  |  | Coûts directs |  |  | 2901.802 |

Déchets:
- démolition: ruo170101 Béton (bétons, mortiers et préfabriqués). (composant de déchet); quantité 96.6 kg; Code CED 17 01 01; Masse de l'élément 1 kg; Volume 0.000667 m3
- démolition: ruo170201 Bois. (composant de déchet); quantité 35.5 kg; Code CED 17 02 01; Masse de l'élément 1 kg; Volume 0.000909 m3
- démolition: ruo170405 Fer et acier. (composant de déchet); quantité 2.7 kg; Code CED 17 04 05; Masse de l'élément 1 kg; Volume 0.000476 m3
