# Connecteur cloué

- Propriété du fichier: CYPE Ingenieros S.A.
- Format: FIEBDC-3/2016
- Logiciel: Générateur de prix de la construction. CYPE Ingenieros, S.A.
- Date: 04/10/2024
- Zone géographique: Mali
- Devise: XOF
- Coûts indirects: 3 %
- Frais généraux: 13 %
- Bénéfice: 6 %
- TVA: 18 %

## G Structure et gros oeuvre

### GP Planchers

#### GPM Mixtes

**GPM030** U Connecteur cloué.
Connecteur en acier galvanisé de 80 mm de hauteur, pour être utilisé sur des poutres métalliques dans les planchers mixtes de 10 cm d'épaisseur minimum; fixé avec clous en acier galvanisé via cloueur à poudre.
Inclut: Implantation et disposition du connecteur. Fixation du connecteur avec des clous, à l'aide d'un cloueur à poudre.
Critère pour le métré: Nombre d'unités prévues, selon documentation graphique du Projet.
Critère pour le mémoire: On mesurera le nombre d'unités réellement exécutées selon les spécifications du Projet.

| Code | U | Désignation | Quantité | Prix | Montant |
|---|---|---|---|---|---|
| mt07cem010c | U | Connecteur en "L", en acier galvanisé, de 80 mm de hauteur, pour fixer sur structure en acier par clouage. (matériau) | 1 | 2585.78 | 2585.780 |
| mt07cem020 | U | Clou en acier galvanisé, pour application avec pistolet. (matériau) | 2 | 395.75 | 791.500 |
| mt07cem030 | U | Cartouche de poudre pour fixation par tir avec cloueuse. (matériau) | 2 | 304.3 | 608.600 |
| mo047 | h | Compagnon professionnel III/CP2 charpentier métal. (main-d'œuvre) | 0.03 | 1646.63 | 49.399 |
| % | % | Frais de chantier des unités d'ouvrage | 2 % | 4035.279 | 80.706 |
|  |  | Coûts directs |  |  | 4115.985 |

## Ressources

**mt07cem010c** U Connecteur en "L", en acier galvanisé, de 80 mm de hauteur, pour fixer sur structure en acier par clouage
Données techniques: Coût énergétique 5.764 MJ; Émission de CO2 0.431 kg
Déchets:
- emballage: re150101 Emballages en papier et en carton. (composant de déchet); quantité 0.09 kg; Code CED 15 01 01; Masse de l'élément 1 kg; Volume 0.001333 m3
- emballage: re170203 Plastique. (composant de déchet); quantité 0.045 kg; Code CED 17 02 03; Masse de l'élément 1 kg; Volume 0.001667 m3

**mt07cem020** U Clou en acier galvanisé, pour application avec pistolet
Données techniques: Coût énergétique 4.647 MJ; Émission de CO2 0.317 kg
Déchets:
- emballage: re150101 Emballages en papier et en carton; quantité 0.09 kg
- emballage: re170203 Plastique; quantité 0.045 kg
