# Location d'un monte-charges

- Propriété du fichier: CYPE Ingenieros S.A.
- Format: FIEBDC-3/2016
- Logiciel: Générateur de prix de la construction. CYPE Ingenieros, S.A.
- Date: 04/10/2024
- Zone géographique: Mali
- Devise: XOF
- Coûts indirects: 3 %
- Frais généraux: 13 %
- Bénéfice: 6 %
- TVA: 18 %

## P Interventions préalables

### PH Équipements pour travaux en hauteur

#### PHM Monte-charges

**PHM010** U Location d'un monte-charges.
Location mensuelle d'un monte-charges de chantier avec un système d'élévation composé de fermeture et piston, pour le transport des matériaux, de 4 arrêts et 1000 kg de charge maximale.
Critère d'évaluation économique: Le prix comprend la maintenance et l'assurance de responsabilité civile.
Inclut: Révision périodique pour garantir sa stabilité et les conditions de sécurité.
Critère pour le métré: Nombre d'unités prévues, selon documentation graphique du Projet.
Critère pour le mémoire: Amortissement sous forme de location mensuelle, selon les conditions définies dans le contrat souscrit avec l'entreprise fournisseur.

| Code | U | Désignation | Quantité | Prix | Montant |
|---|---|---|---|---|---|
| mq07mon100a | U | Location mensuelle de monte-charges de chantier à crémaillère pour le transport de matériaux de 4 arrêts et 1000 kg de charge maximale. (matériel) | 1.159 | 236380.66 | 273965.185 |
| % | % | Frais de chantier des unités d'ouvrage | 2 % | 273965.185 | 5479.304 |
|  |  | Coûts directs |  |  | 279444.489 |
