# Déconnexion de l'arrivée téléphonique

- Propriété du fichier: CYPE Ingenieros S.A.
- Format: FIEBDC-3/2016
- Logiciel: Générateur de prix de la construction. CYPE Ingenieros, S.A.
- Date: 04/10/2024
- Zone géographique: Mali
- Devise: XOF
- Coûts indirects: 3 %
- Frais généraux: 13 %
- Bénéfice: 6 %
- TVA: 18 %

## P Interventions préalables

### PI Déconnexion des installations

#### PIT Télécommunication

**PIT010** U Déconnexion de l'arrivée téléphonique.
Déconnexion de l'arrivée aérienne de l'installation téléphonique du bâtiment, avec coupure d'activité et de service, annulation préalable et neutralisation par partie de la compagnie fournisseur, sans affecter la stabilité des éléments constructifs auxquels elle pourrait être unie. Comprend le nettoyage, l'entassement, le retrait et le chargement manuel des décombres dans le camion ou la benne.
Inclut: Déconnexion de l'arrivée. Retrait des décombres. Chargement des décombres dans le camion ou la benne.
Critère pour le métré: Nombre d'unités prévues, selon documentation graphique du Projet.
Critère pour le mémoire: On mesurera le nombre d'unités réellement exécutées selon les spécifications du Projet.

| Code | U | Désignation | Quantité | Prix | Montant |
|---|---|---|---|---|---|
| mo003 | h | Compagnon professionnel III/CP2 électricien. (main-d'œuvre) | 0.716 | 1625.89 | 1164.137 |
| % | % | Frais de chantier des unités d'ouvrage | 2 % | 1164.137 | 23.283 |
|  |  | Coûts directs |  |  | 1187.420 |
