# Essai d'aptitude au soudage

- Propriété du fichier: CYPE Ingenieros S.A.
- Format: FIEBDC-3/2016
- Logiciel: Générateur de prix de la construction. CYPE Ingenieros, S.A.
- Date: 16/04/2024
- Zone géographique: Mali
- Devise: XOF
- Coûts indirects: 3 %
- Frais généraux: 13 %
- Bénéfice: 6 %
- TVA: 18 %

## Q Contrôle de qualité et essais

### QM Structures métalliques

#### QMP Profilés laminés

**QMP020** U Essai d'aptitude au soudage.
Essais à réaliser en laboratoire accrédité dans le domaine technique correspondant, sur un échantillon soudé de profilé laminé pour utilisation en structure métallique, pris sur site, pour confirmer son aptitude au soudage via la détermination des caractéristiques suivantes: diminution de la charge totale de rupture. Comprend le déplacement au site et le rapport des résultats.
Inclut: Déplacement sur chantier. Prise d'échantillons. Réalisation des essais. Rédaction d'un rapport des résultats des essais réalisés.
Critère pour le métré: Essai à réaliser, selon documentation du Plan de contrôle de qualité.

| Code | U | Désignation | Quantité | Prix | Montant |
|---|---|---|---|---|---|
| mt49des010 | U | Répercussion de déplacement sur site pour la prise d'échantillons. (matériau) | 1 | 635.06 | 635.060 |
| mt49pma020 | U | Prise sur chantier d'échantillons de profilé laminé de structure métallique, dont le poids ne dépasse pas 50 kg. (matériau) | 1 | 27479.09 | 27479.090 |
| mt49ars030 | U | Essai de traction d'une éprouvette en acier soudée pour le calcul de la diminution de la charge totale de rupture. (matériau) | 1 | 48212.85 | 48212.850 |
| mt49ars020 | U | Rapport des résultats de l'essai d'aptitude au soudage in situ sur un échantillon soudé de profilé laminé de structure métallique. (matériau) | 1 | 82437.28 | 82437.280 |
| % | % | Frais de chantier des unités d'ouvrage | 2 % | 158764.280 | 3175.286 |
|  |  | Coûts directs |  |  | 161939.566 |
