# Essai de recouvrement des profilés laminés

- Propriété du fichier: CYPE Ingenieros S.A.
- Format: FIEBDC-3/2016
- Logiciel: Générateur de prix de la construction. CYPE Ingenieros, S.A.
- Date: 16/04/2024
- Zone géographique: Mali
- Devise: XOF
- Coûts indirects: 3 %
- Frais généraux: 13 %
- Bénéfice: 6 %
- TVA: 18 %

## Q Contrôle de qualité et essais

### QM Structures métalliques

#### QMP Profilés laminés

**QMP030** U Essai de recouvrement des profilés laminés.
Essais à réaliser en laboratoire accrédité dans le domaine technique correspondant, sur un échantillon de profilé laminé pour utilisation en structure métallique, pris sur site, pour la détermination de l'épaisseur du recouvrement, selon NF EN ISO 2808. Comprend le déplacement au site et le rapport des résultats.
Inclut: Déplacement sur chantier. Prise d'échantillons. Réalisation des essais. Rédaction d'un rapport des résultats des essais réalisés.
Critère pour le métré: Essai à réaliser, selon documentation du Plan de contrôle de qualité.

| Code | U | Désignation | Quantité | Prix | Montant |
|---|---|---|---|---|---|
| mt49des010 | U | Répercussion de déplacement sur site pour la prise d'échantillons. (matériau) | 1 | 635.06 | 635.060 |
| mt49pma020 | U | Prise sur chantier d'échantillons de profilé laminé de structure métallique, dont le poids ne dépasse pas 50 kg. (matériau) | 1 | 27479.09 | 27479.090 |
| mt49rpl010 | U | Essai pour déterminer l'épaisseur du recouvrement d'un échantillon de profilé laminé de structure métallique, selon NF EN ISO 2808. (matériau) | 1 | 44059.23 | 44059.230 |
| mt49rpl020 | U | Rapport des résultats des essais réalisés sur le recouvrement d'un échantillon de profilé laminé de structure métallique. (matériau) | 1 | 82437.28 | 82437.280 |
| % | % | Frais de chantier des unités d'ouvrage | 2 % | 154610.660 | 3092.213 |
|  |  | Coûts directs |  |  | 157702.873 |
