# Système provisoire de protection d'une rive de plancher, classe A, pour toitures inclinées avec avant-toits

- Propriété du fichier: CYPE Ingenieros S.A.
- Format: FIEBDC-3/2016
- Logiciel: Générateur de prix de la construction. CYPE Ingenieros, S.A.
- Date: 16/04/2024
- Zone géographique: Mali
- Devise: XOF
- Coûts indirects: 3 %
- Frais généraux: 13 %
- Bénéfice: 6 %
- TVA: 18 %

## S Sécurité et santé

### SC Équipements de protection collective

#### SCF Protection périmétrique des rives de plancher

**SCF050** m Système provisoire de protection d'une rive de plancher, classe A, pour toitures inclinées avec avant-toits.
Système provisoire de protection d'une rive de plancher, classe A, pour toitures inclinées avec avant-toits, dépassant d'au moins 1 m de la surface de travail, permettant une inclinaison allant jusqu'à 15° par rapport au plan vertical et fournissant une résistance uniquement pour des charges statiques et pour des surfaces de travail ayant un angle d'inclinaison maximum de 10°, constitué: d'une lisse haute de tube en acier de 25 mm de diamètre et 1400 mm de longueur, amortissable en 150 utilisations; d'une lisse intermédiaire de tube en acier de 25 mm de diamètre et 1400 mm de longueur, disposée de manière à ce qu'une sphère de 470 mm ne passe pas à travers quelque ouverture que ce soit, amortissable en 150 utilisations; d'une plinthe métallique de 3 m de longueur, dont le bord supérieur se trouve au moins 15 cm au-dessus de la surface de travail, amortissable en 150 utilisations et potelet de sécurité, composé d'un tube rectangulaire métallique de 1,5 m de longueur et d'une base fixe constituée d'une plaque métallique pour la fixation au parement, d'un tube rectangulaire métalliques avec des perforations pour permettre le déplacement du tube vertical et d'un tube métallique de renfort pour stabiliser la base, espacés au plus de 1,4 m, amortissables en 20 utilisations.
Critère pour le métré: Longueur mesurée selon Plan général de coordination en matière de sécurité et de protection de la santé.
Critère pour le mémoire: La longueur mesurée sera celle réellement montée selon spécifications d'Étude ou d'Étude Basique de Sécurité et Santé.

| Code | U | Désignation | Quantité | Prix | Montant |
|---|---|---|---|---|---|
| mt50spb090a | U | Potelet de sécurité, composé d'un tube rectangulaire métallique de 40x40 mm et 1,5 m de longueur et d'une base fixe constituée d'une plaque métallique pour la fixation au parement, d'un tube rectangulaire métalliques avec des perforations pour permettre le déplacement du tube vertical et d'un tube métallique de renfort pour stabiliser la base. (matériau) | 0.051 | 74382.01 | 3793.483 |
| mt50spb050b | U | Lisse pour potelet, en tube d'acier peint au four en époxy-polyester, de 25 mm de diamètre et 1400 mm de longueur. (matériau) | 0.01 | 3707.36 | 37.074 |
| mt50spb070 | U | Plinthe métallique de 3 m de longueur et 150 mm de hauteur, peint au four en époxy-polyester. (matériau) | 0.002 | 20650 | 41.300 |
| mo119 | h | Compagnon professionnel III/CP2 Sécurité et Santé. (main-d'œuvre) | 0.209 | 1567.76 | 327.662 |
| mo120 | h | Ouvrier Sécurité et Santé. (main-d'œuvre) | 0.209 | 1129.12 | 235.986 |
| % | % | Frais de chantier des unités d'ouvrage | 2 % | 4435.505 | 88.710 |
|  |  | Coûts directs |  |  | 4524.215 |

Déchets:
- pose: mt50spb090a; facteur de déchet 1
- pose: mt50spb050b Lisse pour potelet, en tube d'acier peint au four en époxy-polyester, de 25 mm de diamètre et 1400 mm de longueur; facteur de déchet 1
- pose: mt50spb070 Plinthe métallique de 3 m de longueur et 150 mm de hauteur, peint au four en époxy-polyester; facteur de déchet 1

## Ressources

**mt50spb090a** U Potelet de sécurité
Données techniques: Coût énergétique 108.130 MJ; Émission de CO2 5.610 kg; Code CED 17 04 05; Masse de l'élément 11 kg; Volume 0.005238 m3

**mt50spb050b** U Lisse pour potelet, en tube d'acier peint au four en époxy-polyester, de 25 mm de diamètre et 1400 mm de longueur
Données techniques: Coût énergétique 12.779 MJ; Émission de CO2 0.663 kg; Code CED 17 04 05; Masse de l'élément 1.3 kg; Volume 0.000619 m3

**mt50spb070** U Plinthe métallique de 3 m de longueur et 150 mm de hauteur, peint au four en époxy-polyester
Données techniques: Coût énergétique 88.470 MJ; Émission de CO2 4.590 kg; Code CED 17 04 05; Masse de l'élément 9 kg; Volume 0.004286 m3
