# Système V de filet de sécurité placé verticalement avec des supports type gibet

- Propriété du fichier: CYPE Ingenieros S.A.
- Format: FIEBDC-3/2016
- Logiciel: Générateur de prix de la construction. CYPE Ingenieros, S.A.
- Date: 16/04/2024
- Zone géographique: Mali
- Devise: XOF
- Coûts indirects: 3 %
- Frais généraux: 13 %
- Bénéfice: 6 %
- TVA: 18 %

## S Sécurité et santé

### SC Équipements de protection collective

#### SCF Protection périmétrique des rives de plancher

**SCF150** m Système V de filet de sécurité placé verticalement avec des supports type gibet.
Système V de filet de sécurité placé verticalement, première mise en place, formé de: un filet de sécurité NF EN 1263-1 V A2 M100 D M, de polyamide de haute ténacité, noué, de couleur blanche, de dimensions 10x7 m, amortissable en 10 montages, avec des ancrages de filet enveloppés tous les 50 cm dans le bord du plancher et supports type gibet fixes de 8x2 m avec tube de 60x60x3 mm, fabriqué en acier de première qualité peint au four en époxy-polyester, séparés entre eux d'une distance maximale de 4,5 m, amortissables en 15 utilisations, fixés au plancher à l'aide de fourches en acier annelé Fe E 500 de 16 mm de diamètre. Comprend corde de liaison en polypropylène, pour unir les filets et la corde d'attache en polypropylène, pour attacher la corde périmétrique des filets à un support adéquat.
Critère pour le métré: Longueur mesurée selon Plan général de coordination en matière de sécurité et de protection de la santé.
Critère pour le mémoire: La longueur mesurée sera celle réellement montée selon spécifications d'Étude ou d'Étude Basique de Sécurité et Santé.

| Code | U | Désignation | Quantité | Prix | Montant |
|---|---|---|---|---|---|
| mt50spr150a | U | Filet de sécurité NF EN 1263-1 V A2 M100 D M, de polyamide de haute ténacité, noué, de couleur blanche, de dimensions 10x7 m. Corde de filet de calibre 4,5 mm, avec traitement aux rayons UV. Énergie du filet supérieure à 3,8 kJ. Configuration du filet en losange. Bordée sur tout le périmètre d'une corde en polysteel de calibre 12 mm. (matériau) | 0.011 | 167819.84 | 1846.018 |
| mt50spr160e | U | Support type gibet fixe de 8x2 m avec tube de 60x60x3 mm, fabriqué en acier de première qualité peint au four en époxy-polyester, avec traitement préalable contre l'oxydation, pour filet vertical. (matériau) | 0.024 | 149839.15 | 3596.140 |
| mt07aco055c | kg | Barres en acier haute adhérence, Fe E 500, de divers diamètres. (matériau) | 0.076 | 729.61 | 55.450 |
| mt50spr140d | U | Ancrage expansif de 8x60 mm, en acier galvanisé à chaud. (matériau) | 2.14 | 719.23 | 1539.152 |
| mt50spr180a | m | Corde d'attache NF EN 1263-1 G en polypropylène de haute ténacité, avec traitement aux rayons UV, D=12 mm et charge de rupture supérieure à 20 kN. (matériau) | 0.22 | 311.67 | 68.567 |
| mt50spr170b | m | Corde de liaison NF EN 1263-1 O en polypropylène de haute ténacité, avec traitement aux rayons UV, D=8 mm et charge de rupture supérieure à 7,5 kN. (matériau) | 0.11 | 179.81 | 19.779 |
| mo119 | h | Compagnon professionnel III/CP2 Sécurité et Santé. (main-d'œuvre) | 0.517 | 1567.76 | 810.532 |
| mo120 | h | Ouvrier Sécurité et Santé. (main-d'œuvre) | 0.517 | 1129.12 | 583.755 |
| % | % | Frais de chantier des unités d'ouvrage | 2 % | 8519.393 | 170.388 |
|  |  | Coûts directs |  |  | 8689.781 |

Déchets:
- pose: mt50spr150a; facteur de déchet 1
- pose: mt07aco055c Barres en acier haute adhérence, Fe E 500, de divers diamètres; facteur de déchet 0.0075

## Ressources

**mt50spr150a** U Filet de sécurité NF EN 1263-1 V A2 M100 D M
Données techniques: Coût énergétique 2284.721 MJ; Émission de CO2 113.434 kg; Code CED 17 02 03; Masse de l'élément 23.03 kg; Volume 0.038383 m3
Déchets:
- emballage: re170203 Plastique. (composant de déchet); quantité 0.553 kg; Code CED 17 02 03; Masse de l'élément 1 kg; Volume 0.001667 m3

**mt07aco055c** kg Barres en acier haute adhérence, Fe E 500, de divers diamètres
Données techniques: Coût énergétique 9.830 MJ; Émission de CO2 0.510 kg; Code CED 17 04 05; Masse de l'élément 1 kg; Volume 0.000476 m3
