# Panneau de planches en bois pour la protection d'une trémie d'ascenseur

- Propriété du fichier: CYPE Ingenieros S.A.
- Format: FIEBDC-3/2016
- Logiciel: Générateur de prix de la construction. CYPE Ingenieros, S.A.
- Date: 16/04/2024
- Zone géographique: Mali
- Devise: XOF
- Coûts indirects: 3 %
- Frais généraux: 13 %
- Bénéfice: 6 %
- TVA: 18 %

## S Sécurité et santé

### SC Équipements de protection collective

#### SCH Protections des ouvertures horizontales dans des structures

**SCH040** U Panneau de planches en bois pour la protection d'une trémie d'ascenseur.
Protection d'une trémie, pour le passage d'ascenseur de 2x1,9 m avec des planches en bois de pin de 25x7,5 cm, placées les unes contre les autres jusqu'à couvrir la totalité du vide, clouées à un rondin de bois de 10 à 12 cm de diamètre, donnant à l'ensemble la résistance suffisante pour supporter les efforts auxquels il sera soumis, et fixé au plancher avec des pointes plates en acier de manière à empêcher son mouvement horizontal. Amortissable en 4 utilisations.
Critère pour le métré: Nombre d'unités prévues, selon Plan général de coordination en matière de sécurité et de protection de la santé.
Critère pour le mémoire: On mesurera le nombre d'unités réellement mises en place selon spécifications d'Étude ou d'Étude Basique de Sécurité et Santé.

| Code | U | Désignation | Quantité | Prix | Montant |
|---|---|---|---|---|---|
| mt50spv030a | m | Rondin de bois, de 10 à 12 cm de diamètre. (matériau) | 0.8 | 3880.37 | 3104.296 |
| mt50spa050o | m³ | Grosse planche en bois de pin, dimensions 25x7,5 cm. (matériau) | 0.078 | 376914.97 | 29399.368 |
| mt50sph020 | kg | Pointes plates en acier de 20x100 mm. (matériau) | 1.012 | 1038.06 | 1050.517 |
| mo119 | h | Compagnon professionnel III/CP2 Sécurité et Santé. (main-d'œuvre) | 0.794 | 1567.76 | 1244.801 |
| mo120 | h | Ouvrier Sécurité et Santé. (main-d'œuvre) | 0.794 | 1129.12 | 896.521 |
| % | % | Frais de chantier des unités d'ouvrage | 2 % | 35695.503 | 713.910 |
|  |  | Coûts directs |  |  | 36409.413 |

Déchets:
- pose: mt50spv030a Rondin de bois, de 10 à 12 cm de diamètre; facteur de déchet 0.0119714
- pose: mt50spa050o Grosse planche en bois de pin, dimensions 25x7,5 cm; facteur de déchet 1
- pose: mt50sph020 Pointes plates en acier de 20x100 mm; facteur de déchet 0.010598

## Ressources

**mt50spv030a** m Rondin de bois, de 10 à 12 cm de diamètre
Données techniques: Coût énergétique 403.098 MJ; Émission de CO2 -12.270 kg; Code CED 17 02 01; Masse de l'élément 6.498 kg; Volume 0.005907 m3
Déchets:
- emballage: re170203 Plastique. (composant de déchet); quantité 0.002 kg; Code CED 17 02 03; Masse de l'élément 1 kg; Volume 0.001667 m3

**mt50spa050o** m³ Grosse planche en bois de pin, dimensions 25x7,5 cm
Données techniques: Coût énergétique 78108.000 MJ; Émission de CO2 -1069.500 kg; Code CED 17 02 01; Masse de l'élément 575 kg; Volume 0.522727 m3

**mt50sph020** kg Pointes plates en acier de 20x100 mm
Données techniques: Coût énergétique 9.830 MJ; Émission de CO2 0.510 kg; Code CED 17 04 05; Masse de l'élément 1 kg; Volume 0.000476 m3
