# Location d'une cabine préfabriquée pour WC

- Propriété du fichier: CYPE Ingenieros S.A.
- Format: FIEBDC-3/2016
- Logiciel: Générateur de prix de la construction. CYPE Ingenieros, S.A.
- Date: 16/04/2024
- Zone géographique: Mali
- Devise: XOF
- Coûts indirects: 3 %
- Frais généraux: 13 %
- Bénéfice: 6 %
- TVA: 18 %

## S Sécurité et santé

### SP Installations provisoires d'hygiène et de bien-être

#### SPC Cabines (location/construction/adaptation des locaux)

**SPC020** U Location d'une cabine préfabriquée pour WC.
Mois de location d'une cabine préfabriquée pour toilettes sur chantier, de dimensions 1,70x0,90x2,30 m (1,60 m²), composée de: une structure métallique, un clos et couvert en tôle avec finition de peinture prélaquée, toiture en tôle, isolation intérieure, installations de plomberie, assainissement et électricité, tubes fluorescents et point d'éclairage extérieur, ballon électrique, fenêtres en aluminium avec vitres et grille de défense, porte d'entrée en tôle, sol contreplaqué hydrofuge avec couche antidérapante, revêtement d'un panneau dans les parois, WC et lavabo et porte en bois dans WC.
Critère d'évaluation économique: Le prix comprend le nettoyage et la maintenance de la cabine pendant la période de location.
Inclut: Montage, installation et vérification.
Critère pour le métré: Nombre d'unités prévues, selon Plan général de coordination en matière de sécurité et de protection de la santé.
Critère pour le mémoire: Amortissement sous forme de location mensuelle, selon les conditions définies dans le contrat souscrit avec l'entreprise fournisseur.

| Code | U | Désignation | Quantité | Prix | Montant |
|---|---|---|---|---|---|
| mt50cas010a | U | Mois de location d'une cabine préfabriquée pour toilettes sur chantier, de 1,70x0,90x2,30 m (1,60 m²), constitué de: structure métallique de profilés formés à froid; fermeture en tôle nervurée et galvanisée avec finition de peinture prélaquée; couverture en tôle galvanisée ondulée renforcée avec un profilé en acier; isolation intérieure avec de la laine de verre combinée avec polystyrène expansé; installations de plomberie, assainissement et électricité et force avec prise extérieure à 230 V; tubes fluorescents et point d'éclairage extérieur; ballon électrique de capacité 50; fenêtres glissantes en aluminium anodisé, avec vitre de 6 mm et grilles de défense; porte d'entrée en tôle galvanisée de 1 mm avec serrure; sol contreplaqué hydrofuge avec couche phénolique antidérapante; revêtement de planche mélaminé sur les parois; WC, et lavabo, en fibre de verre avec finition en gel-coat blanc et peinture antidérapante; porte en bois dans WC et rideau de douche. (matériau) | 1 | 93796.22 | 93796.220 |
| % | % | Frais de chantier des unités d'ouvrage | 2 % | 93796.220 | 1875.924 |
|  |  | Coûts directs |  |  | 95672.144 |
