# Feu de balisage

- Propriété du fichier: CYPE Ingenieros S.A.
- Format: FIEBDC-3/2016
- Logiciel: Générateur de prix de la construction. CYPE Ingenieros, S.A.
- Date: 16/04/2024
- Zone géographique: Mali
- Devise: XOF
- Coûts indirects: 3 %
- Frais généraux: 13 %
- Bénéfice: 6 %
- TVA: 18 %

## S Sécurité et santé

### SS Signalisation de chantier

#### SSB Balisage

**SSB020** U Feu de balisage.
Fourniture, montage et démontage de feu de balisage intermittent pour signalisation, de couleur ambre, avec lampe Led, de 1,2 m de hauteur, amortissable en 10 utilisations, alimentée par 2 piles de 6 V 4R25. Comprend la maintenance dans des conditions sûres durant toute la période de temps requise.
Critère pour le métré: Nombre d'unités prévues, selon Plan général de coordination en matière de sécurité et de protection de la santé.
Critère pour le mémoire: On mesurera le nombre d'unités réellement mises en place selon spécifications d'Étude ou d'Étude Basique de Sécurité et Santé.

| Code | U | Désignation | Quantité | Prix | Montant |
|---|---|---|---|---|---|
| mt50bal040b | U | Feu de balisage intermittent pour signalisation, de couleur ambre, avec lampe Led et accroche métallique pour support. (matériau) | 0.1 | 21626.27 | 2162.627 |
| mt50bal041a | U | Pile de 6V type 4R25 standard. (matériau) | 2 | 5561.04 | 11122.080 |
| mo120 | h | Ouvrier Sécurité et Santé. (main-d'œuvre) | 0.14 | 1129.12 | 158.077 |
| % | % | Frais de chantier des unités d'ouvrage | 2 % | 13442.784 | 268.856 |
|  |  | Coûts directs |  |  | 13711.640 |
