# Support mural pour salle de bain

- Propriété du fichier: CYPE Ingenieros S.A.
- Format: FIEBDC-3/2016
- Logiciel: Générateur de prix de la construction. CYPE Ingenieros, S.A.
- Date: 04/10/2024
- Zone géographique: Mali
- Devise: XOF
- Coûts indirects: 3 %
- Frais généraux: 13 %
- Bénéfice: 6 %
- TVA: 18 %

## T Équipements techniques

### TB Équipements sanitaires

#### TBA Accessoires

**TBA010** U Support mural pour salle de bain.
Support mural pour placer un verre ou un distributeur de savon, finition chromée. Fixation au support avec les fixations fournies par le fabricant.
Inclut: Implantation. Mise en place et fixation.
Critère pour le métré: Nombre d'unités prévues, selon documentation graphique du Projet.
Critère pour le mémoire: On mesurera le nombre d'unités réellement mises en place selon les spécifications du Projet.

| Code | U | Désignation | Quantité | Prix | Montant |
|---|---|---|---|---|---|
| mt31gro515a | U | Support mural pour placer un verre ou un distributeur de savon, finition chromée, y compris les vis et les chevilles. (matériau) | 1 | 34054.27 | 34054.270 |
| mo107 | h | Ouvrier professionnel II/OP plombier. (main-d'œuvre) | 0.136 | 1180.54 | 160.553 |
| % | % | Frais de chantier des unités d'ouvrage | 2 % | 34214.823 | 684.296 |
|  |  | Coûts directs |  |  | 34899.119 |
