# Poubelle hygiénique

- Propriété du fichier: CYPE Ingenieros S.A.
- Format: FIEBDC-3/2016
- Logiciel: Générateur de prix de la construction. CYPE Ingenieros, S.A.
- Date: 04/10/2024
- Zone géographique: Mali
- Devise: XOF
- Coûts indirects: 3 %
- Frais généraux: 13 %
- Bénéfice: 6 %
- TVA: 18 %

## T Équipements techniques

### TB Équipements sanitaires

#### TBA Accessoires

**TBA160** U Poubelle hygiénique.
Poubelle hygiénique, de capacité 3 litres, en acier inoxydable AISI 430, avec pédale d'ouverture de couvercle, de 270 mm de hauteur et 170 mm de diamètre.
Critère pour le métré: Nombre d'unités prévues, selon documentation graphique du Projet.
Critère pour le mémoire: On mesurera le nombre d'unités réellement mises en place selon les spécifications du Projet.

| Code | U | Désignation | Quantité | Prix | Montant |
|---|---|---|---|---|---|
| mt31abp100a | U | Poubelle hygiénique, de capacité 3 litres, en acier inoxydable AISI 430, avec pédale d'ouverture de couvercle, de 270 mm de hauteur et 170 mm de diamètre. (matériau) | 1 | 36892.13 | 36892.130 |
| mo107 | h | Ouvrier professionnel II/OP plombier. (main-d'œuvre) | 0.068 | 1180.54 | 80.277 |
| % | % | Frais de chantier des unités d'ouvrage | 2 % | 36972.407 | 739.448 |
|  |  | Coûts directs |  |  | 37711.855 |
