# Lavabo en argile réfractaire. Pose sur meuble

- Propriété du fichier: CYPE Ingenieros S.A.
- Format: FIEBDC-3/2016
- Logiciel: Générateur de prix de la construction. CYPE Ingenieros, S.A.
- Date: 04/10/2024
- Zone géographique: Mali
- Devise: XOF
- Coûts indirects: 3 %
- Frais généraux: 13 %
- Bénéfice: 6 %
- TVA: 18 %

## T Équipements techniques

### TB Équipements sanitaires

#### TBL Lavabos

**TBL210** U Lavabo en argile réfractaire. Pose sur meuble.
Lavabo, en argile réfractaire, finition thermo-émaillée, couleur blanche, de 900x480x168 mm, avec trop-plein, avec vanne d'écoulement en laiton chromé, avec siphon bouteille en ABS, finition brillante imitation chrome. Pose sur meuble. Comprend le jeu de fixation.
Critère d'évaluation économique: Le prix ne comprend ni le meuble ni la robinetterie.
Inclut: Implantation. Mise en place et fixation de l'appareil. Montage de la bonde. Connexion au réseau d'évacuation. Contrôle de son bon fonctionnement. Scellement des joints.
Critère pour le métré: Nombre d'unités prévues, selon documentation graphique du Projet.
Critère pour le mémoire: On mesurera le nombre d'unités réellement mises en place selon les spécifications du Projet.

| Code | U | Désignation | Quantité | Prix | Montant |
|---|---|---|---|---|---|
| mt30sng050cd | U | Lavabo à poser sur un meuble, en argile réfractaire, finition thermo-émaillée, couleur blanche, de 900x480x168 mm, avec trop-plein. (matériau) | 1 | 478846.45 | 478846.450 |
| mt30asg010a | U | Vanne d'écoulement en laiton chromé, de 60 mm de longueur, avec bouchon d'écoulement intégré extérieur avec bouton d'actionnement. (matériau) | 1 | 47909.68 | 47909.680 |
| mt30asg070aa | U | Siphon bouteille en ABS, finition brillante imitation chrome, avec sortie de 32 mm de diamètre extérieur, pour lavabo, avec enjoliveur. (matériau) | 1 | 40648.11 | 40648.110 |
| mo008 | h | Compagnon professionnel III/CP2 plombier. (main-d'œuvre) | 2.046 | 1625.89 | 3326.571 |
| % | % | Frais de chantier des unités d'ouvrage | 2 % | 570730.811 | 11414.616 |
|  |  | Coûts directs |  |  | 582145.427 |

Déchets:
- pose: mt30asg070aa; facteur de déchet 0.0219444

## Ressources

**mt30asg010a** U Vanne d'écoulement en laiton chromé
Données techniques: Coût énergétique 96.674 MJ; Émission de CO2 6.551 kg
Déchets:
- emballage: re150101 Emballages en papier et en carton. (composant de déchet); quantité 0.072 kg; Code CED 15 01 01; Masse de l'élément 1 kg; Volume 0.001333 m3

**mt30asg070aa** U Siphon bouteille en ABS
Données techniques: Coût énergétique 20.947 MJ; Émission de CO2 1.072 kg; Code CED 17 02 03; Masse de l'élément 0.216 kg; Volume 0.00036 m3
Déchets:
- emballage: re150101 Emballages en papier et en carton; quantité 0.039 kg
