# Urinoir en porcelaine sanitaire

- Propriété du fichier: CYPE Ingenieros S.A.
- Format: FIEBDC-3/2016
- Logiciel: Générateur de prix de la construction. CYPE Ingenieros, S.A.
- Date: 04/10/2024
- Zone géographique: Mali
- Devise: XOF
- Coûts indirects: 3 %
- Frais généraux: 13 %
- Bénéfice: 6 %
- TVA: 18 %

## T Équipements techniques

### TB Équipements sanitaires

#### TBW WC et urinoirs

**TBW160** U Urinoir en porcelaine sanitaire.
Urinoir en porcelaine sanitaire, avec alimentation et évacuation visibles, gamme basique, couleur blanche, de 250x320 mm, équipé avec robinetterie temporisée, gamme basique, finition chromé, de 82x70 mm robinetterie temporisée, gamme basique, finition chromé, de 82x70 mm et évacuation visible, avec siphon bouteille, couleur blanche. Comprend le silicone pour le scellement des joints.
Inclut: Implantation. Mise en place et fixation de l'appareil. Montage de la bonde. Connexion au réseau d'évacuation. Montage de la robinetterie. Connexion au réseau d'eau froide. Contrôle de son bon fonctionnement. Scellement des joints.
Critère pour le métré: Nombre d'unités prévues, selon documentation graphique du Projet.
Critère pour le mémoire: On mesurera le nombre d'unités réellement mises en place selon les spécifications du Projet.

| Code | U | Désignation | Quantité | Prix | Montant |
|---|---|---|---|---|---|
| mt30uag020b | U | Urinoir en porcelaine sanitaire, avec alimentation et évacuation visibles, gamme basique, couleur blanche, de 250x320 mm, avec jeu de fixation murale en acier. (matériau) | 1 | 66773.08 | 66773.080 |
| mt31gtg030a | U | Robinetterie temporisée pour urinoir, gamme basique, finition chromé, de 82x70 mm, avec raccord chromé. (matériau) | 1 | 97564.42 | 97564.420 |
| mt30sif010e | U | Siphon bouteille extensible, pour urinoir, couleur blanche, avec vanne d'écoulement. (matériau) | 1 | 19564.51 | 19564.510 |
| mt30www005 | U | Cartouche de 300 ml de silicone acide monocomposant, fongicide, pour le scellement des joints en milieux humides. (matériau) | 0.012 | 6453.58 | 77.443 |
| mo008 | h | Compagnon professionnel III/CP2 plombier. (main-d'œuvre) | 1.773 | 1625.89 | 2882.703 |
| % | % | Frais de chantier des unités d'ouvrage | 2 % | 186862.156 | 3737.243 |
|  |  | Coûts directs |  |  | 190599.399 |

Déchets:
- pose: mt30www005 Cartouche de 300 ml de silicone acide monocomposant, fongicide, pour le scellement des joints en milieux humides; facteur de déchet 0.06

## Ressources

**mt30uag020b** U Urinoir en porcelaine sanitaire
Données techniques: Coût énergétique 35.183 MJ; Émission de CO2 31.500 kg
Déchets:
- emballage: re150101 Emballages en papier et en carton. (composant de déchet); quantité 1.245 kg; Code CED 15 01 01; Masse de l'élément 1 kg; Volume 0.001333 m3

**mt31gtg030a** U Robinetterie temporisée pour urinoir, gamme basique, finition chromé, de 82x70 mm, avec raccord chromé
Données techniques: Coût énergétique 43.965 MJ; Émission de CO2 3.012 kg
Déchets:
- emballage: re150101 Emballages en papier et en carton; quantité 0.073 kg

**mt30www005** U Cartouche de 300 ml de silicone acide monocomposant, fongicide, pour le scellement des joints en milieux humides
Données techniques: Coût énergétique 87.088 MJ; Émission de CO2 3.667 kg; Code CED 17 09 04; Masse de l'élément 0.45 kg; Volume 0.0003 m3
Déchets:
- emballage: re170203 Plastique. (composant de déchet); quantité 0.1 kg; Code CED 17 02 03; Masse de l'élément 1 kg; Volume 0.001667 m3
