# Compteur calorifique

- Propriété du fichier: CYPE Ingenieros S.A.
- Format: FIEBDC-3/2016
- Logiciel: Générateur de prix de la construction. CYPE Ingenieros, S.A.
- Date: 04/10/2024
- Zone géographique: Mali
- Devise: XOF
- Coûts indirects: 3 %
- Frais généraux: 13 %
- Bénéfice: 6 %
- TVA: 18 %

## T Équipements techniques

### TC ECS et chauffage

#### TCE Systèmes de conduction d'eau

**TCE300** U Compteur calorifique.
Compteur d'énergie, diamètre nominal 3/4", pour débit nominal 2,5 m³/h, constitué d'un compteur volumétrique par ultrasons, un module électronique pour lecture de données, extractible, pour mesure des températures du compteur d'énergie entre 5°C et 150°C, avec module pour lecture à distance du compteur par bus de communication M-bus, deux sondes de température Pt 1000, une pour l'aller et une pour le retour et deux entrées d'impulsions pour compteurs d'E.C.S. avec T porte-sonde de température, de 3/4" de diamètre.
Inclut: Implantation. Mise en place. Connexion. Contrôle de son bon fonctionnement.
Critère pour le métré: Nombre d'unités prévues, selon documentation graphique du Projet.
Critère pour le mémoire: On mesurera le nombre d'unités réellement exécutées selon les spécifications du Projet.

| Code | U | Désignation | Quantité | Prix | Montant |
|---|---|---|---|---|---|
| mt38alb729a | U | Compteur d'énergie, diamètre nominal 3/4", pour débit nominal 2,5 m³/h, constitué d'un compteur volumétrique par ultrasons, un module électronique pour lecture de données, extractible, pour mesure des températures du compteur d'énergie entre 5°C et 150°C, avec module pour lecture à distance du compteur par bus de communication M-bus, deux sondes de température Pt 1000, une pour l'aller et une pour le retour et deux entrées d'impulsions pour compteurs d'E.C.S. (matériau) | 1 | 309578.41 | 309578.410 |
| mt38alb732b | U | Jeu de raccords, de 3/4" de diamètre, pour compteur d'énergie. (matériau) | 1 | 4638.64 | 4638.640 |
| mt38alb731b | U | T porte-sonde de température, de 3/4" de diamètre, pour compteur d'énergie. (matériau) | 2 | 8625.41 | 17250.820 |
| mt38www012 | U | Produits complémentaires pour installation de chauffage et d'E.C.S. (matériau) | 0.05 | 1807 | 90.350 |
| mo004 | h | Compagnon professionnel III/CP2 chauffagiste. (main-d'œuvre) | 0.521 | 1625.89 | 847.089 |
| % | % | Frais de chantier des unités d'ouvrage | 2 % | 332405.309 | 6648.106 |
|  |  | Coûts directs |  |  | 339053.415 |

## Ressources

**mt38alb729a** U Compteur d'énergie
Données techniques: Coût énergétique 0.046 MJ; Émission de CO2 0.073 kg
Déchets:
- emballage: re150101 Emballages en papier et en carton. (composant de déchet); quantité 0.086 kg; Code CED 15 01 01; Masse de l'élément 1 kg; Volume 0.001333 m3

**mt38alb732b** U Jeu de raccords, de 3/4" de diamètre, pour compteur d'énergie
Données techniques: Coût énergétique 0.039 MJ; Émission de CO2 0.061 kg
Déchets:
- emballage: re150101 Emballages en papier et en carton; quantité 0.072 kg

**mt38alb731b** U T porte-sonde de température, de 3/4" de diamètre, pour compteur d'énergie
Données techniques: Coût énergétique 0.039 MJ; Émission de CO2 0.061 kg
Déchets:
- emballage: re150101 Emballages en papier et en carton; quantité 0.072 kg
