# Compteur d'eau

- Propriété du fichier: CYPE Ingenieros S.A.
- Format: FIEBDC-3/2016
- Logiciel: Générateur de prix de la construction. CYPE Ingenieros, S.A.
- Date: 04/10/2024
- Zone géographique: Mali
- Devise: XOF
- Coûts indirects: 3 %
- Frais généraux: 13 %
- Bénéfice: 6 %
- TVA: 18 %

## T Équipements techniques

### TC ECS et chauffage

#### TCE Systèmes de conduction d'eau

**TCE340** U Compteur d'eau.
Compteur d'eau pour chauffage à jet unique, avec émetteur d'impulsions, à visser, de 15 mm de diamètre nominal et température maximale du liquide conduit 120°C.
Inclut: Implantation. Mise en place. Connexion. Contrôle de son bon fonctionnement.
Critère pour le métré: Nombre d'unités prévues, selon documentation graphique du Projet.
Critère pour le mémoire: On mesurera le nombre d'unités réellement exécutées selon les spécifications du Projet.

| Code | U | Désignation | Quantité | Prix | Montant |
|---|---|---|---|---|---|
| mt37cic050a | U | Compteur d'eau pour chauffage à jet unique, avec émetteur d'impulsions, à visser, de 15 mm de diamètre nominal et température maximale du liquide conduit 120°C. (matériau) | 1 | 90018.46 | 90018.460 |
| mt38www012 | U | Produits complémentaires pour installation de chauffage et d'E.C.S. (matériau) | 1 | 1807 | 1807.000 |
| mo004 | h | Compagnon professionnel III/CP2 chauffagiste. (main-d'œuvre) | 0.521 | 1625.89 | 847.089 |
| % | % | Frais de chantier des unités d'ouvrage | 2 % | 92672.549 | 1853.451 |
|  |  | Coûts directs |  |  | 94526.000 |
