# Chaudière électrique, domestique, pour chauffage

- Propriété du fichier: CYPE Ingenieros S.A.
- Format: FIEBDC-3/2016
- Logiciel: Générateur de prix de la construction. CYPE Ingenieros, S.A.
- Date: 04/10/2024
- Zone géographique: Mali
- Devise: XOF
- Coûts indirects: 3 %
- Frais généraux: 13 %
- Bénéfice: 6 %
- TVA: 18 %

## T Équipements techniques

### TC ECS et chauffage

#### TCL Électricité

**TCL140** U Chaudière électrique, domestique, pour chauffage.
Chaudière murale électrique pour chauffage, puissance de 10 kW, avec trois niveaux de puissance de 3,3, 6,6 y 10 kW, constituée de corps de chaudière, enveloppe, vase d'expansion, pompe, thermostat et tous les composants nécessaires à son fonctionnement incorporés à l'intérieur; y compris les accessoires de fixation. Totalement montée, connectée et testée.
Inclut: Implantation à l'aide d'un plan. Mise en place et fixation de la chaudière et de ses composants. Nivellement des éléments. Connexion des éléments du réseau. Mise en marche.
Critère pour le métré: Nombre d'unités prévues, selon documentation graphique du Projet.
Critère pour le mémoire: On mesurera le nombre d'unités réellement exécutées selon les spécifications du Projet.

| Code | U | Désignation | Quantité | Prix | Montant |
|---|---|---|---|---|---|
| mt38cme010a | U | Chaudière murale électrique pour chauffage, puissance de 10 kW, avec trois niveaux de puissance de 3,3, 6,6 y 10 kW, constituée de corps de chaudière, enveloppe, vase d'expansion, pompe, thermostat et tous les composants nécessaires à son fonctionnement incorporés à l'intérieur; y compris les accessoires de fixation. (matériau) | 1 | 734503.88 | 734503.880 |
| mt38www010 | U | Produits complémentaires pour installation de chauffage. (matériau) | 1 | 1445.6 | 1445.600 |
| mo004 | h | Compagnon professionnel III/CP2 chauffagiste. (main-d'œuvre) | 5.246 | 1625.89 | 8529.419 |
| mo103 | h | Ouvrier professionnel II/OP chauffagiste. (main-d'œuvre) | 5.246 | 1180.54 | 6193.113 |
| % | % | Frais de chantier des unités d'ouvrage | 2 % | 750672.012 | 15013.440 |
|  |  | Coûts directs |  |  | 765685.452 |

## Ressources

**mt38cme010a** U Chaudière murale électrique pour chauffage
Données techniques: Coût énergétique 1196.786 MJ; Émission de CO2 88.183 kg
Déchets:
- emballage: re150101 Emballages en papier et en carton. (composant de déchet); quantité 2.175 kg; Code CED 15 01 01; Masse de l'élément 1 kg; Volume 0.001333 m3
- emballage: re170201 Bois. (composant de déchet); quantité 0.606 kg; Code CED 17 02 01; Masse de l'élément 1 kg; Volume 0.000909 m3
