# Foyer

- Propriété du fichier: CYPE Ingenieros S.A.
- Format: FIEBDC-3/2016
- Logiciel: Générateur de prix de la construction. CYPE Ingenieros, S.A.
- Date: 04/10/2024
- Zone géographique: Mali
- Devise: XOF
- Coûts indirects: 3 %
- Frais généraux: 13 %
- Bénéfice: 6 %
- TVA: 18 %

## T Équipements techniques

### TC ECS et chauffage

#### TCN Bois et charbon

**TCN040** U Foyer.
Foyer fermé à bois, à charge frontale, puissance 11,6 kW (9.946 kcal/h), couleur noire, en fonte, avec récupérateur de cendres, porte en fonte avec verre vitrocéramique résistant à des températures allant jusqu'à 800°C, entrée d'air réglable et système de régulation de sortie des fumées. Comprend les accessoires de connexion au conduit d'évacuation des produits de la combustion, sans inclure ce conduit. Totalement monté et connecté.
Inclut: Implantation du foyer. Présentation des éléments. Montage du foyer et de ses accessoires. Connexion au conduit d'évacuation.
Critère pour le métré: Nombre d'unités prévues, selon documentation graphique du Projet.
Critère pour le mémoire: On mesurera le nombre d'unités réellement exécutées selon les spécifications du Projet.

| Code | U | Désignation | Quantité | Prix | Montant |
|---|---|---|---|---|---|
| mt38chf020g | U | Foyer fermé à bois, à charge frontale, puissance 11,6 kW (9.946 kcal/h), couleur noire, en fonte, avec récupérateur de cendres, porte en fonte avec verre vitrocéramique résistant à des températures allant jusqu'à 800°C, entrée d'air réglable et système de régulation de sortie des fumées, selon NF EN 13229. (matériau) | 1 | 808849.16 | 808849.160 |
| mt38www010 | U | Produits complémentaires pour installation de chauffage. (matériau) | 1 | 1445.6 | 1445.600 |
| mo004 | h | Compagnon professionnel III/CP2 chauffagiste. (main-d'œuvre) | 0.646 | 1625.89 | 1050.325 |
| mo103 | h | Ouvrier professionnel II/OP chauffagiste. (main-d'œuvre) | 0.646 | 1180.54 | 762.629 |
| % | % | Frais de chantier des unités d'ouvrage | 2 % | 812107.714 | 16242.154 |
|  |  | Coûts directs |  |  | 828349.868 |
