# Applique ronde avec lampe LED

- Propriété du fichier: CYPE Ingenieros S.A.
- Format: FIEBDC-3/2016
- Logiciel: Générateur de prix de la construction. CYPE Ingenieros, S.A.
- Date: 04/10/2024
- Zone géographique: Mali
- Devise: XOF
- Coûts indirects: 3 %
- Frais généraux: 13 %
- Bénéfice: 6 %
- TVA: 18 %

## T Équipements techniques

### TE Éclairage

#### TEI Équipements intérieurs

**TEI310** U Applique ronde avec lampe LED.
Applique, de 250 mm de diamètre et 49 mm de hauteur, de 15 W, alimentation à 220/240 V et 50-60 Hz, avec lampe LED non remplaçable, température de couleur 4000 K, avec corps en plastique couleur blanche, faisceau de lumière extensif 120° et diffuseur en polycarbonate opalin, taux d'éblouissement unifié inférieur à 19, indice de reproduction chromatique supérieure à 80, flux lumineux 1050 lumens, degré de protection IP44, avec détecteur de mouvement. Installation en surface.
Inclut: Implantation. Montage, connexion et contrôle de son bon fonctionnement.
Critère pour le métré: Nombre d'unités prévues, selon documentation graphique du Projet.
Critère pour le mémoire: On mesurera le nombre d'unités réellement exécutées selon les spécifications du Projet.

| Code | U | Désignation | Quantité | Prix | Montant |
|---|---|---|---|---|---|
| mt34alg020a | U | Applique, de 250 mm de diamètre et 49 mm de hauteur, de 15 W, alimentation à 220/240 V et 50-60 Hz, avec lampe LED non remplaçable, température de couleur 4000 K, avec corps en plastique couleur blanche, faisceau de lumière extensif 120° et diffuseur en polycarbonate opalin, taux d'éblouissement unifié inférieur à 19, indice de reproduction chromatique supérieure à 80, flux lumineux 1050 lumens, degré de protection IP44, avec détecteur de mouvement. (matériau) | 1 | 36025.2 | 36025.200 |
| mo003 | h | Compagnon professionnel III/CP2 électricien. (main-d'œuvre) | 0.194 | 1625.89 | 315.423 |
| mo102 | h | Ouvrier professionnel II/OP électricien. (main-d'œuvre) | 0.194 | 1180.54 | 229.025 |
| % | % | Frais de chantier des unités d'ouvrage | 2 % | 36569.648 | 731.393 |
|  |  | Coûts directs |  |  | 37301.041 |

## Ressources

**mt34alg020a** U Applique, de 250 mm de diamètre et 49 mm de hauteur
Données techniques: Coût énergétique 332.154 MJ; Émission de CO2 23.048 kg
Déchets:
- emballage: re150101 Emballages en papier et en carton. (composant de déchet); quantité 0.681 kg; Code CED 15 01 01; Masse de l'élément 1 kg; Volume 0.001333 m3
- emballage: re170201 Bois. (composant de déchet); quantité 0.167 kg; Code CED 17 02 01; Masse de l'élément 1 kg; Volume 0.000909 m3
- emballage: re170203 Plastique. (composant de déchet); quantité 0.014 kg; Code CED 17 02 03; Masse de l'élément 1 kg; Volume 0.001667 m3
