# Détecteur analogique

- Propriété du fichier: CYPE Ingenieros S.A.
- Format: FIEBDC-3/2016
- Logiciel: Générateur de prix de la construction. CYPE Ingenieros, S.A.
- Date: 04/10/2024
- Zone géographique: Mali
- Devise: XOF
- Coûts indirects: 3 %
- Frais généraux: 13 %
- Bénéfice: 6 %
- TVA: 18 %

## T Équipements techniques

### TI Protections contre les incendies

#### TIA Détection et alarme

**TIA150** U Détecteur analogique.
Détecteur optique de fumées analogique dirigeable avec isolant de court-circuit, en ABS couleur blanche, constitué d'un élément sensible aux fumées claires, pour alimentation de 12 à 24 Vcc, avec DEL d'activation et indicatrice d'alarme et sortie pour pilote de signalisation à distance, pour installation avec la canalisation de protection de câblage fixe en surface. Comprend le socle supplémentaire, la base universelle et les éléments de fixation.
Critère d'évaluation économique: Le prix ne comprend pas la canalisation de protection de câblage.
Inclut: Implantation. Fixation du socle supplémentaire. Fixation de la base. Montage, connexion et contrôle de son bon fonctionnement.
Critère pour le métré: Nombre d'unités prévues, selon documentation graphique du Projet.
Critère pour le mémoire: On mesurera le nombre d'unités réellement exécutées selon les spécifications du Projet.

| Code | U | Désignation | Quantité | Prix | Montant |
|---|---|---|---|---|---|
| mt41pig510 | U | Détecteur optique de fumées analogique dirigeable avec isolant de court-circuit, en ABS couleur blanche, constitué d'un élément sensible aux fumées claires, pour alimentation de 12 à 24 Vcc, avec DEL d'activation et indicatrice d'alarme et sortie pour pilote de signalisation à distance, selon NF EN 54-7. (matériau) | 1 | 36725.19 | 36725.190 |
| mt41pig550 | U | Base universelle, en ABS couleur blanche, pour détecteur analogique. Comprend les éléments de fixation. (matériau) | 1 | 12519.95 | 12519.950 |
| mt41pig551 | U | Socle supplémentaire de base universelle, en ABS couleur blanche, pour installation avec canalisation fixe en surface. (matériau) | 1 | 6677.31 | 6677.310 |
| mo006 | h | Compagnon professionnel III/CP2 installateur de réseaux et d'équipements de détection et de sécurité. (main-d'œuvre) | 0.646 | 1625.89 | 1050.325 |
| mo105 | h | Ouvrier professionnel II/OP installateur de réseaux et d'équipements de détection et de sécurité. (main-d'œuvre) | 0.646 | 1180.54 | 762.629 |
| % | % | Frais de chantier des unités d'ouvrage | 2 % | 57735.404 | 1154.708 |
|  |  | Coûts directs |  |  | 58890.112 |

## Ressources

**mt41pig510** U Détecteur optique de fumées analogique dirigeable avec isolant de court-circuit
Données techniques: Coût énergétique 31.013 MJ; Émission de CO2 1.659 kg
Déchets:
- emballage: re150101 Emballages en papier et en carton. (composant de déchet); quantité 0.033 kg; Code CED 15 01 01; Masse de l'élément 1 kg; Volume 0.001333 m3

**mt41pig550** U Base universelle, en ABS couleur blanche, pour détecteur analogique. Comprend les éléments de fixation
Données techniques: Coût énergétique 0.017 MJ; Émission de CO2 0.027 kg
Déchets:
- emballage: re150101 Emballages en papier et en carton; quantité 0.032 kg
