# Extincteur portable à neige carbonique CO2

- Propriété du fichier: CYPE Ingenieros S.A.
- Format: FIEBDC-3/2016
- Logiciel: Générateur de prix de la construction. CYPE Ingenieros, S.A.
- Date: 16/04/2024
- Zone géographique: Mali
- Devise: XOF
- Coûts indirects: 3 %
- Frais généraux: 13 %
- Bénéfice: 6 %
- TVA: 18 %

## T Équipements techniques

### TI Protections contre les incendies

#### TIX Extincteurs

**TIX060** U Extincteur portable à neige carbonique CO2.
Extincteur portable à neige carbonique CO2, avec 2 kg d'agent extincteur, d'efficacité 34B, avec corps en acier avec finition extérieure avec peinture époxy couleur rouge, vanne à levier, goupille de sécurité et tromblon conique. Comprend le support et les accessoires de montage.
Inclut: Mise en place et fixation du support. Mise en place de l'extincteur.
Critère pour le métré: Nombre d'unités prévues, selon documentation graphique du Projet.
Critère pour le mémoire: On mesurera le nombre d'unités réellement mises en place selon les spécifications du Projet.

| Code | U | Désignation | Quantité | Prix | Montant |
|---|---|---|---|---|---|
| mt41ixo110a | U | Extincteur portable à neige carbonique CO2, avec 2 kg d'agent extincteur, d'efficacité 34B, avec corps en acier avec finition extérieure avec peinture époxy couleur rouge, vanne à levier, goupille de sécurité et tromblon conique, avec support et accessoires de montage, selon NF EN 3. (matériau) | 1 | 45626.92 | 45626.920 |
| mo113 | h | Ouvrier d'exécution I/OE1 construction. (main-d'œuvre) | 0.582 | 1129.12 | 657.148 |
| % | % | Frais de chantier des unités d'ouvrage | 2 % | 46284.068 | 925.681 |
|  |  | Coûts directs |  |  | 47209.749 |

## Ressources

**mt41ixo110a** U Extincteur portable à neige carbonique CO2
Données techniques: Coût énergétique 381.964 MJ; Émission de CO2 43.899 kg
Déchets:
- emballage: re150101 Emballages en papier et en carton. (composant de déchet); quantité 0.072 kg; Code CED 15 01 01; Masse de l'élément 1 kg; Volume 0.001333 m3
