# Monte-charges

- Propriété du fichier: CYPE Ingenieros S.A.
- Format: FIEBDC-3/2016
- Logiciel: Générateur de prix de la construction. CYPE Ingenieros, S.A.
- Date: 04/10/2024
- Zone géographique: Mali
- Devise: XOF
- Coûts indirects: 3 %
- Frais généraux: 13 %
- Bénéfice: 6 %
- TVA: 18 %

## T Équipements techniques

### TK Appareils élévateurs

#### TKC Monte-charges

**TKC010** U Monte-charges.
Monte-charge hydraulique pour 100 kg, de 5 arrêts (9 m), avec guides et piston. Totalement monté, connecté et testé.
Inclut: Implantation. Installation du monte-charges. Connexion au réseau électrique.
Critère pour le métré: Nombre d'unités prévues, selon documentation graphique du Projet.
Critère pour le mémoire: On mesurera le nombre d'unités réellement exécutées selon les spécifications du Projet.

| Code | U | Désignation | Quantité | Prix | Montant |
|---|---|---|---|---|---|
| mt39mch010bi | U | Monte-charge hydraulique pour 100 kg, de 5 arrêts (9 m), avec guides et piston. (matériau) | 1 | 13335984.210000001 | 13335984.210 |
| mo016 | h | Compagnon professionnel III/CP2 ascensoriste. (main-d'œuvre) | 59.757 | 1625.89 | 97158.309 |
| mo085 | h | Ouvrier professionnel II/OP ascensoriste. (main-d'œuvre) | 59.892 | 1180.54 | 70704.902 |
| % | % | Frais de chantier des unités d'ouvrage | 2 % | 13503847.421 | 270076.948 |
|  |  | Coûts directs |  |  | 13773924.369 |
