# Module solaire photovoltaïque

- Propriété du fichier: CYPE Ingenieros S.A.
- Format: FIEBDC-3/2016
- Logiciel: Générateur de prix de la construction. CYPE Ingenieros, S.A.
- Date: 04/10/2024
- Zone géographique: Mali
- Devise: XOF
- Coûts indirects: 3 %
- Frais généraux: 13 %
- Bénéfice: 6 %
- TVA: 18 %

## T Équipements techniques

### TL Installations électriques

#### TLS Électricité solaire photovoltaïque

**TLS010** U Module solaire photovoltaïque.
Module solaire photovoltaïque à cellules en silicium monocristallin, puissance maximale (Wp) 5 W, tension à pleine puissance (Vmp) 17,9 V, intensité à pleine puissance (Imp) 0,28 A, tension dans circuit ouvert (Voc) 22 V, intensité de court-circuit (Isc) 0,31 A, efficacité 9,1%, 36 cellules, vitre extérieure en verre trempé de 3,2 mm d'épaisseur, couche adhésive d'éthylène-acétate de vinyle (EVA), couche postérieure de polyfluorure de vinyle avec du polyester et du polyfluorure de vinyle (TPT), cadre en aluminium anodisé, température de travail -40°C jusqu'à 85°C, dimensions 290x190x25 mm, résistance à la charge du vent 245 kg/m², résistance à la charge de la neige 551 kg/m², poids 0,99 kg, avec boîte de connexions avec diodes, câbles et connecteurs. Comprend les accessoires de montage et le matériel de connexion électrique.
Critère d'évaluation économique: Le prix ne comprend pas la structure support.
Inclut: Mise en place et fixation. Connexion et contrôle de son bon fonctionnement.
Critère pour le métré: Nombre d'unités prévues, selon documentation graphique du Projet.
Critère pour le mémoire: On mesurera le nombre d'unités réellement exécutées selon les spécifications du Projet.

| Code | U | Désignation | Quantité | Prix | Montant |
|---|---|---|---|---|---|
| mt35sol010aaa | U | Module solaire photovoltaïque à cellules en silicium monocristallin, puissance maximale (Wp) 5 W, tension à pleine puissance (Vmp) 17,9 V, intensité à pleine puissance (Imp) 0,28 A, tension dans circuit ouvert (Voc) 22 V, intensité de court-circuit (Isc) 0,31 A, efficacité 9,1%, 36 cellules, vitre extérieure en verre trempé de 3,2 mm d'épaisseur, couche adhésive d'éthylène-acétate de vinyle (EVA), couche postérieure de polyfluorure de vinyle avec du polyester et du polyfluorure de vinyle (TPT), cadre en aluminium anodisé, température de travail -40°C jusqu'à 85°C, dimensions 290x190x25 mm, résistance à la charge du vent 245 kg/m², résistance à la charge de la neige 551 kg/m², poids 0,99 kg, avec boîte de connexions avec diodes, câbles et connecteurs. (matériau) | 1 | 4173.32 | 4173.320 |
| mo003 | h | Compagnon professionnel III/CP2 électricien. (main-d'œuvre) | 0.131 | 1625.89 | 212.992 |
| mo102 | h | Ouvrier professionnel II/OP électricien. (main-d'œuvre) | 0.131 | 1180.54 | 154.651 |
| % | % | Frais de chantier des unités d'ouvrage | 2 % | 4540.963 | 90.819 |
|  |  | Coûts directs |  |  | 4631.782 |

## Ressources

**mt35sol010aaa** U Module solaire photovoltaïque à cellules en silicium monocristallin
Données techniques: Coût énergétique 38.070 MJ; Émission de CO2 4.170 kg
Déchets:
- emballage: re150101 Emballages en papier et en carton. (composant de déchet); quantité 2.699 kg; Code CED 15 01 01; Masse de l'élément 1 kg; Volume 0.001333 m3
