# Tuyauterie en polybutylène (PB) avec barrière d'oxygène

- Propriété du fichier: CYPE Ingenieros S.A.
- Format: FIEBDC-3/2016
- Logiciel: Générateur de prix de la construction. CYPE Ingenieros, S.A.
- Date: 04/10/2024
- Zone géographique: Mali
- Devise: XOF
- Coûts indirects: 3 %
- Frais généraux: 13 %
- Bénéfice: 6 %
- TVA: 18 %

## T Équipements techniques

### TN Canalisations pour fluides

#### TNB En polybutylène

**TNB020** m Tuyauterie en polybutylène (PB) avec barrière d'oxygène.
Tuyauterie constituée de tube en polybutylène (PB) avec barrière d'oxygène (EVOH), série 4, de 15 mm de diamètre extérieur et 1,7 mm d'épaisseur. Installation en surface. Comprend le matériau auxiliaire pour le montage et la fixation à l'ouvrage, les accessoires et les pièces spéciales.
Inclut: Implantation. Mise en place et fixation des tuyaux, des accessoires et des pièces spéciales.
Critère pour le métré: Longueur mesurée selon documentation graphique du Projet.
Critère pour le mémoire: On mesurera la longueur réellement exécutée selon les spécifications du Projet.

| Code | U | Désignation | Quantité | Prix | Montant |
|---|---|---|---|---|---|
| mt37tps420a | U | Matériau auxiliaire pour montage et fixation à l'ouvrage des tuyaux en polybutylène (PB) avec barrière d'oxygène (EVOH), de 15 mm de diamètre extérieur. (matériau) | 1 | 115.6 | 115.600 |
| mt37tps020ag | m | Tube en polybutylène (PB) avec barrière d'oxygène (EVOH), série 4, de 15 mm de diamètre extérieur et 1,7 mm d'épaisseur, selon NF EN ISO 15876-2, avec le prix augmenté de 30% pour cause d'accessoires et pièces spéciales. (matériau) | 1 | 3005.62 | 3005.620 |
| mo008 | h | Compagnon professionnel III/CP2 plombier. (main-d'œuvre) | 0.078 | 1625.89 | 126.819 |
| mo107 | h | Ouvrier professionnel II/OP plombier. (main-d'œuvre) | 0.078 | 1180.54 | 92.082 |
| % | % | Frais de chantier des unités d'ouvrage | 2 % | 3340.121 | 66.802 |
|  |  | Coûts directs |  |  | 3406.923 |

Déchets:
- pose: mt37tps020ag; facteur de déchet 0.0275

## Ressources

**mt37tps020ag** m Tube en polybutylène (PB) avec barrière d'oxygène (EVOH)
Données techniques: Coût énergétique 6.782 MJ; Émission de CO2 0.337 kg; Code CED 17 02 03; Masse de l'élément 0.07 kg; Volume 0.000117 m3
