# Vanne d'isolement

- Propriété du fichier: CYPE Ingenieros S.A.
- Format: FIEBDC-3/2016
- Logiciel: Générateur de prix de la construction. CYPE Ingenieros, S.A.
- Date: 16/04/2024
- Zone géographique: Mali
- Devise: XOF
- Coûts indirects: 3 %
- Frais généraux: 13 %
- Bénéfice: 6 %
- TVA: 18 %

## T Équipements techniques

### TP Installations de distribution de l'eau

#### TPA Accessoires

**TPA030** U Vanne d'isolement.
Vanne à sphère en laiton nickelé à visser de 3/8".
Inclut: Implantation. Mise en place, connexion et contrôle de son bon fonctionnement.
Critère pour le métré: Nombre d'unités prévues, selon documentation graphique du Projet.
Critère pour le mémoire: On mesurera le nombre d'unités réellement exécutées selon les spécifications du Projet.

| Code | U | Désignation | Quantité | Prix | Montant |
|---|---|---|---|---|---|
| mt37sve010a | U | Vanne à sphère en laiton nickelé à visser de 3/8". (matériau) | 1 | 3579.49 | 3579.490 |
| mt37www010 | U | Produits complémentaires pour installations de plomberie. (matériau) | 1 | 1201.46 | 1201.460 |
| mo008 | h | Compagnon professionnel III/CP2 plombier. (main-d'œuvre) | 0.086 | 1610.98 | 138.544 |
| mo107 | h | Ouvrier professionnel II/OP plombier. (main-d'œuvre) | 0.086 | 1169.71 | 100.595 |
| % | % | Frais de chantier des unités d'ouvrage | 2 % | 5020.089 | 100.402 |
|  |  | Coûts directs |  |  | 5120.491 |

## Ressources

**mt37sve010a** U Vanne à sphère en laiton nickelé à visser de 3/8"
Données techniques: Coût énergétique 298.729 MJ; Émission de CO2 20.121 kg
Déchets:
- emballage: re150101 Emballages en papier et en carton. (composant de déchet); quantité 0.072 kg; Code CED 15 01 01; Masse de l'élément 1 kg; Volume 0.001333 m3
