# Compteur d'eau

- Propriété du fichier: CYPE Ingenieros S.A.
- Format: FIEBDC-3/2016
- Logiciel: Générateur de prix de la construction. CYPE Ingenieros, S.A.
- Date: 16/04/2024
- Zone géographique: Mali
- Devise: XOF
- Coûts indirects: 3 %
- Frais généraux: 13 %
- Bénéfice: 6 %
- TVA: 18 %

## T Équipements techniques

### TP Installations de distribution de l'eau

#### TPC Compteurs

**TPC040** U Compteur d'eau.
Compteur d'eau par ultrasons, avec communication via radio, débit nominal 40 m³/h, diamètre nominal 50 mm, longueur 200 mm, connexions bridées, température maximale 50°C, pression maximale 16 bar, avec couvercle, batterie d'alimentation, contrebrides et pré-scellage.
Inclut: Implantation. Mise en place. Connexion.
Critère pour le métré: Nombre d'unités prévues, selon documentation graphique du Projet.
Critère pour le mémoire: On mesurera le nombre d'unités réellement exécutées selon les spécifications du Projet.

| Code | U | Désignation | Quantité | Prix | Montant |
|---|---|---|---|---|---|
| mt37cic117a | U | Compteur d'eau par ultrasons, avec communication via radio, débit nominal 40 m³/h, diamètre nominal 50 mm, longueur 200 mm, connexions bridées, température maximale 50°C, pression maximale 16 bar, avec couvercle, batterie d'alimentation, contrebrides et pré-scellage. (matériau) | 1 | 1010513.15 | 1010513.150 |
| mt38www012 | U | Produits complémentaires pour installation de chauffage et d'E.C.S. (matériau) | 1 | 1802.19 | 1802.190 |
| mo004 | h | Compagnon professionnel III/CP2 chauffagiste. (main-d'œuvre) | 0.905 | 1610.98 | 1457.937 |
| % | % | Frais de chantier des unités d'ouvrage | 2 % | 1013773.277 | 20275.466 |
|  |  | Coûts directs |  |  | 1034048.743 |
