# Collecteur

- Propriété du fichier: CYPE Ingenieros S.A.
- Format: FIEBDC-3/2016
- Logiciel: Générateur de prix de la construction. CYPE Ingenieros, S.A.
- Date: 16/04/2024
- Zone géographique: Mali
- Devise: XOF
- Coûts indirects: 3 %
- Frais généraux: 13 %
- Bénéfice: 6 %
- TVA: 18 %

## T Équipements techniques

### TP Installations de distribution de l'eau

#### TPI Installation intérieure

**TPI050** U Collecteur.
Collecteur en plastique (PPSU), en H, avec entrée de 20 mm de diamètre et trois dérivations, une de 20 mm et deux de 16 mm de diamètre.
Inclut: Implantation. Mise en place du collecteur. Connexion des tuyauteries. Contrôle de son bon fonctionnement.
Critère pour le métré: Nombre d'unités prévues, selon documentation graphique du Projet.
Critère pour le mémoire: On mesurera le nombre d'unités réellement exécutées selon les spécifications du Projet.

| Code | U | Désignation | Quantité | Prix | Montant |
|---|---|---|---|---|---|
| mt37alu105aa | U | Collecteur en plastique (PPSU), en H, avec entrée de 20 mm de diamètre et trois dérivations, une de 20 mm et deux de 16 mm de diamètre. (matériau) | 1 | 9972.63 | 9972.630 |
| mt37www010 | U | Produits complémentaires pour installations de plomberie. (matériau) | 1 | 1201.46 | 1201.460 |
| mo008 | h | Compagnon professionnel III/CP2 plombier. (main-d'œuvre) | 0.129 | 1610.98 | 207.816 |
| mo107 | h | Ouvrier professionnel II/OP plombier. (main-d'œuvre) | 0.129 | 1169.71 | 150.893 |
| % | % | Frais de chantier des unités d'ouvrage | 2 % | 11532.799 | 230.656 |
|  |  | Coûts directs |  |  | 11763.455 |

Déchets:
- pose: mt37alu105aa; facteur de déchet 0.0268397

## Ressources

**mt37alu105aa** U Collecteur en plastique (PPSU)
Données techniques: Coût énergétique 12.710 MJ; Émission de CO2 0.660 kg; Code CED 17 02 03; Masse de l'élément 0.131 kg; Volume 0.000218 m3
Déchets:
- emballage: re150101 Emballages en papier et en carton. (composant de déchet); quantité 0.035 kg; Code CED 15 01 01; Masse de l'élément 1 kg; Volume 0.001333 m3
