# Clapet d'aération

- Propriété du fichier: CYPE Ingenieros S.A.
- Format: FIEBDC-3/2016
- Logiciel: Générateur de prix de la construction. CYPE Ingenieros, S.A.
- Date: 16/04/2024
- Zone géographique: Mali
- Devise: XOF
- Coûts indirects: 3 %
- Frais généraux: 13 %
- Bénéfice: 6 %
- TVA: 18 %

## T Équipements techniques

### TQ Installations d'évacuation des eaux usées

#### TQV Dérivations individuelles

**TQV040** U Clapet d'aération.
Clapet d'aération en PVC, de 110 mm de diamètre, pour conduite de ventilation primaire ou secondaire, mise en place via union à pression avec joint élastique.
Inclut: Montage, connexion et contrôle de son bon fonctionnement.
Critère pour le métré: Nombre d'unités prévues, selon documentation graphique du Projet.
Critère pour le mémoire: On mesurera le nombre d'unités réellement exécutées selon les spécifications du Projet.

| Code | U | Désignation | Quantité | Prix | Montant |
|---|---|---|---|---|---|
| mt36vpj010e | U | Clapet d'aération en PVC, de 110 mm de diamètre, pour conduite de ventilation primaire ou secondaire. (matériau) | 1 | 153832.93 | 153832.930 |
| mo008 | h | Compagnon professionnel III/CP2 plombier. (main-d'œuvre) | 0.26 | 1610.98 | 418.855 |
| mo107 | h | Ouvrier professionnel II/OP plombier. (main-d'œuvre) | 0.26 | 1169.71 | 304.125 |
| % | % | Frais de chantier des unités d'ouvrage | 2 % | 154555.910 | 3091.118 |
|  |  | Coûts directs |  |  | 157647.028 |

Déchets:
- pose: mt36vpj010e Clapet d'aération en PVC, de 110 mm de diamètre, pour conduite de ventilation primaire ou secondaire; facteur de déchet 0.0165009

## Ressources

**mt36vpj010e** U Clapet d'aération en PVC, de 110 mm de diamètre, pour conduite de ventilation primaire ou secondaire
Données techniques: Coût énergétique 55.729 MJ; Émission de CO2 2.801 kg; Code CED 17 02 03; Masse de l'élément 0.575 kg; Volume 0.000958 m3
Déchets:
- emballage: re150101 Emballages en papier et en carton. (composant de déchet); quantité 0.042 kg; Code CED 15 01 01; Masse de l'élément 1 kg; Volume 0.001333 m3
