# Caniveau pour douche sans bac

- Propriété du fichier: CYPE Ingenieros S.A.
- Format: FIEBDC-3/2016
- Logiciel: Générateur de prix de la construction. CYPE Ingenieros, S.A.
- Date: 16/04/2024
- Zone géographique: Mali
- Devise: XOF
- Coûts indirects: 3 %
- Frais généraux: 13 %
- Bénéfice: 6 %
- TVA: 18 %

## T Équipements techniques

### TQ Installations d'évacuation des eaux usées

#### TQV Dérivations individuelles

**TQV070** U Caniveau pour douche sans bac.
Caniveau en acier inoxydable de 50 mm de largeur et 550 mm de longueur, avec siphon extractible et clapet d'aération en ABS à sortie orientable 45° en polypropylène de 40 mm de diamètre et 95 mm de hauteur, et grille en acier inoxydable, pour l'évacuation d'une douche sans bac.
Inclut: Montage, connexion et contrôle de son bon fonctionnement.
Critère pour le métré: Nombre d'unités prévues, selon documentation graphique du Projet.
Critère pour le mémoire: On mesurera le nombre d'unités réellement exécutées selon les spécifications du Projet.

| Code | U | Désignation | Quantité | Prix | Montant |
|---|---|---|---|---|---|
| mt15rej030gtew | U | Caniveau en acier inoxydable de 50 mm de largeur et 550 mm de longueur, avec siphon extractible et clapet d'aération en ABS à sortie orientable 45° en polypropylène de 40 mm de diamètre et 95 mm de hauteur, et grille en acier inoxydable, pour douche sans bac. (matériau) | 1 | 283062.8 | 283062.800 |
| mo008 | h | Compagnon professionnel III/CP2 plombier. (main-d'œuvre) | 0.195 | 1610.98 | 314.141 |
| mo107 | h | Ouvrier professionnel II/OP plombier. (main-d'œuvre) | 0.098 | 1169.71 | 114.632 |
| % | % | Frais de chantier des unités d'ouvrage | 2 % | 283491.573 | 5669.831 |
|  |  | Coûts directs |  |  | 289161.404 |
