# Réseau d'évacuation d'appareils sanitaires, encastré

- Propriété du fichier: CYPE Ingenieros S.A.
- Format: FIEBDC-3/2016
- Logiciel: Générateur de prix de la construction. CYPE Ingenieros, S.A.
- Date: 16/04/2024
- Zone géographique: Mali
- Devise: XOF
- Coûts indirects: 3 %
- Frais généraux: 13 %
- Bénéfice: 6 %
- TVA: 18 %

## T Équipements techniques

### TQ Installations d'évacuation des eaux usées

#### TQV Dérivations individuelles

**TQV020** m Réseau d'évacuation d'appareils sanitaires, encastré.
Réseau d'évacuation d'appareils sanitaires, encastré, constitué d'un tube de PVC, série B, de 32 mm de diamètre et 3 mm d'épaisseur, qui connecte l'appareil à la colonne de chute, d'un collecteur ou d'un tabouret siphoïde; assemblage collée avec adhésif. Comprend le liquide nettoyeur, l'adhésif pour les tubes et les accessoires de PVC, le matériau auxiliaire pour le montage et la fixation à l'ouvrage, les accessoires et les pièces spéciales.
Inclut: Implantation du parcours de la tuyauterie et de la situation des éléments de fixation. Présentation des tubes. Fixation des produits complémentaires pour le montage et la fixation à l'ouvrage. Montage, connexion et contrôle de son bon fonctionnement.
Critère pour le métré: Longueur mesurée selon documentation graphique du Projet.
Critère pour le mémoire: On mesurera la longueur réellement exécutée selon les spécifications du Projet.

| Code | U | Désignation | Quantité | Prix | Montant |
|---|---|---|---|---|---|
| mt36tit400a | U | Matériau auxiliaire pour montage et fixation à l'ouvrage des tuyaux en PVC, série B, de 32 mm de diamètre. (matériau) | 1 | 167.93 | 167.930 |
| mt36tit010ac | m | Tube en PVC, série B, de 32 mm de diamètre et 3 mm d'épaisseur, selon NF EN 1329-1, avec le prix augmenté de 10% pour cause d'accessoires et pièces spéciales. (matériau) | 1.05 | 1231.5 | 1293.075 |
| mt11var009 | l | Liquide nettoyeur pour collage par adhésif de tubes et accessoires en PVC. (matériau) | 0.02 | 32267.77 | 645.355 |
| mt11var010 | l | Adhésif pour tubes et accessoires en PVC. (matériau) | 0.01 | 41124.24 | 411.242 |
| mo008 | h | Compagnon professionnel III/CP2 plombier. (main-d'œuvre) | 0.083 | 1610.98 | 133.711 |
| mo107 | h | Ouvrier professionnel II/OP plombier. (main-d'œuvre) | 0.042 | 1169.71 | 49.128 |
| % | % | Frais de chantier des unités d'ouvrage | 2 % | 2700.441 | 54.009 |
|  |  | Coûts directs |  |  | 2754.450 |

Déchets:
- pose: mt36tit010ac; facteur de déchet 0.08
- pose: mt11var009 Liquide nettoyeur pour collage par adhésif de tubes et accessoires en PVC; facteur de déchet 0.0275

## Ressources

**mt36tit010ac** m Tube en PVC, série B
Données techniques: Coût énergétique 23.689 MJ; Émission de CO2 1.931 kg; Code CED 17 02 03; Masse de l'élément 0.41 kg; Volume 0.000683 m3
Déchets:
- emballage: re170201 Bois. (composant de déchet); quantité 0.04 kg; Code CED 17 02 01; Masse de l'élément 1 kg; Volume 0.000909 m3
- emballage: re170203 Plastique. (composant de déchet); quantité 0.001 kg; Code CED 17 02 03; Masse de l'élément 1 kg; Volume 0.001667 m3

**mt11var009** l Liquide nettoyeur pour collage par adhésif de tubes et accessoires en PVC
Données techniques: Coût énergétique 3.819 MJ; Émission de CO2 0.202 kg; Code CED 20 01 30; Masse de l'élément 1 kg; Volume 0.001 m3
Déchets:
- emballage: re170203 Plastique; quantité 0.032 kg
