# Point d'interconnexion de câbles de fibre optique

- Propriété du fichier: CYPE Ingenieros S.A.
- Format: FIEBDC-3/2016
- Logiciel: Générateur de prix de la construction. CYPE Ingenieros, S.A.
- Date: 16/04/2024
- Zone géographique: Mali
- Devise: XOF
- Coûts indirects: 3 %
- Frais généraux: 13 %
- Bénéfice: 6 %
- TVA: 18 %

## T Équipements techniques

### TT Installations de télécommunication

#### TTI Réseaux de câbles à fibre optique

**TTI010** U Point d'interconnexion de câbles de fibre optique.
Point d'interconnexion de câbles de fibre optique, pour 6 fibres optiques, constitué de boîte murale d'acier galvanisé, comme registre principal de câbles de fibre optique; 6 connecteurs et 6 adaptateurs SC simple pour fibres optiques monomode. Comprend la fermeture avec clé, les accessoires nécessaires à une installation correcte, les pièces spéciales et les fixations.
Inclut: Mise en place de l'armoire murale. Mise en place des connecteurs. Connexion et contrôle de son bon fonctionnement.
Critère pour le métré: Nombre d'unités prévues, selon documentation graphique du Projet.
Critère pour le mémoire: On mesurera le nombre d'unités réellement exécutées selon les spécifications du Projet.

| Code | U | Désignation | Quantité | Prix | Montant |
|---|---|---|---|---|---|
| mt40foa030c | U | Coffret mural avec capacité pour 6 connecteurs type SC simple, en acier galvanisé, de 200x140x30 mm, pour installations de fibre optique. Comprend la fermeture avec clé, les accessoires et les fixations. (matériau) | 1 | 46227.87 | 46227.870 |
| mt40fod020a | U | Connecteur type SC/APC simple monomode, pour installations de fibre optique. (matériau) | 6 | 6318.22 | 37909.320 |
| mt40fod030a | U | Adaptateur type SC simple monomode, pour installations de fibre optique. (matériau) | 6 | 5335.94 | 32015.640 |
| mo001 | h | Compagnon professionnel III/CP2 installateur en télécommunications. (main-d'œuvre) | 1.034 | 1610.98 | 1665.753 |
| mo056 | h | Ouvrier professionnel II/OP installateur en télécommunications. (main-d'œuvre) | 1.034 | 1169.71 | 1209.480 |
| % | % | Frais de chantier des unités d'ouvrage | 2 % | 119028.063 | 2380.561 |
|  |  | Coûts directs |  |  | 121408.624 |

## Ressources

**mt40foa030c** U Coffret mural avec capacité pour 6 connecteurs type SC simple
Données techniques: Coût énergétique 0.018 MJ; Émission de CO2 0.028 kg
Déchets:
- emballage: re150101 Emballages en papier et en carton. (composant de déchet); quantité 0.033 kg; Code CED 15 01 01; Masse de l'élément 1 kg; Volume 0.001333 m3

**mt40fod020a** U Connecteur type SC/APC simple monomode, pour installations de fibre optique
Données techniques: Coût énergétique 2.988 MJ; Émission de CO2 0.214 kg
Déchets:
- emballage: re150101 Emballages en papier et en carton; quantité 0.072 kg

**mt40fod030a** U Adaptateur type SC simple monomode, pour installations de fibre optique
Données techniques: Coût énergétique 0.017 MJ; Émission de CO2 0.027 kg
Déchets:
- emballage: re150101 Emballages en papier et en carton; quantité 0.032 kg
