# Adaptateur de fibre optique

- Propriété du fichier: CYPE Ingenieros S.A.
- Format: FIEBDC-3/2016
- Logiciel: Générateur de prix de la construction. CYPE Ingenieros, S.A.
- Date: 16/04/2024
- Zone géographique: Mali
- Devise: XOF
- Coûts indirects: 3 %
- Frais généraux: 13 %
- Bénéfice: 6 %
- TVA: 18 %

## T Équipements techniques

### TT Installations de télécommunication

#### TTI Réseaux de câbles à fibre optique

**TTI040** U Adaptateur de fibre optique.
Adaptateur avec connecteurs femelles, type SC/APC simple, avec couvercle de protection avec ressort à une extrémité et couvercle amovible à l'autre extrémité.
Inclut: Mise en place. Connexion et contrôle de son bon fonctionnement.
Critère pour le métré: Nombre d'unités prévues, selon documentation graphique du Projet.
Critère pour le mémoire: On mesurera le nombre d'unités réellement exécutées selon les spécifications du Projet.

| Code | U | Désignation | Quantité | Prix | Montant |
|---|---|---|---|---|---|
| mt40fod032a | U | Adaptateur avec connecteurs femelles, type SC/APC simple, avec couvercle de protection avec ressort à une extrémité et couvercle amovible à l'autre extrémité. (matériau) | 1 | 1823.04 | 1823.040 |
| mo001 | h | Compagnon professionnel III/CP2 installateur en télécommunications. (main-d'œuvre) | 0.065 | 1610.98 | 104.714 |
| mo056 | h | Ouvrier professionnel II/OP installateur en télécommunications. (main-d'œuvre) | 0.065 | 1169.71 | 76.031 |
| % | % | Frais de chantier des unités d'ouvrage | 2 % | 2003.785 | 40.076 |
|  |  | Coûts directs |  |  | 2043.861 |
