# Canalisation de liaison supérieure

- Propriété du fichier: CYPE Ingenieros S.A.
- Format: FIEBDC-3/2016
- Logiciel: Générateur de prix de la construction. CYPE Ingenieros, S.A.
- Date: 16/04/2024
- Zone géographique: Mali
- Devise: XOF
- Coûts indirects: 3 %
- Frais généraux: 13 %
- Bénéfice: 6 %
- TVA: 18 %

## T Équipements techniques

### TT Installations de télécommunication

#### TTX Réseaux de câbles co-axiaux

**TTX010** m Canalisation de liaison supérieure.
Canalisation de liaison supérieure entre le point d'entrée générale supérieur du bâtiment et le RITS, RITU ou RITM, pour bâtiment collectif, constituée de 2 tubes de PVC rigide de 40 mm de diamètre, résistance à la compression supérieure à 1250 N, résistance à l'impact 2 joules, avec IP547. Installation en surface. Comprend les accessoires, les éléments de fixation et le fil guide.
Inclut: Implantation du parcours de la canalisation. Mise en place et fixation des tubes. Mise en place du fil guide.
Critère pour le métré: Longueur mesurée selon documentation graphique du Projet.
Critère pour le mémoire: On mesurera la longueur réellement exécutée selon les spécifications du Projet.

| Code | U | Désignation | Quantité | Prix | Montant |
|---|---|---|---|---|---|
| mt35aia090dl | m | Tube rigide en PVC, vissable, courbable à chaud, de couleur grise, de 40 mm de diamètre nominal, pour climatisation fixe en surface. Résistance à la compression 1250 N, résistance à l'impact 2 joules, température de travail -5°C jusqu'à 60°C, avec degré de protection IP547 selon NF EN 60529, propriétés électriques: isolant, non propagateur de la flamme. Selon NF EN 61386-1, NF EN 61386-22 et NF EN 60423. Comprend les colliers, les éléments de fixation et les accessoires (courbes, manchons, tés, coudes et courbes flexibles). (matériau) | 2 | 4445.23 | 8890.460 |
| mt40iva030 | m | Fil guide de polypropylène de 3 mm de diamètre. (matériau) | 2.4 | 145.89 | 350.136 |
| mo001 | h | Compagnon professionnel III/CP2 installateur en télécommunications. (main-d'œuvre) | 0.135 | 1610.98 | 217.482 |
| mo056 | h | Ouvrier professionnel II/OP installateur en télécommunications. (main-d'œuvre) | 0.13 | 1169.71 | 152.062 |
| % | % | Frais de chantier des unités d'ouvrage | 2 % | 9610.140 | 192.203 |
|  |  | Coûts directs |  |  | 9802.343 |

Déchets:
- pose: mt35aia090dl; facteur de déchet 0.0275
- pose: mt40iva030 Fil guide de polypropylène de 3 mm de diamètre; facteur de déchet 0.0165625

## Ressources

**mt35aia090dl** m Tube rigide en PVC
Données techniques: Coût énergétique 61.034 MJ; Émission de CO2 3.030 kg; Code CED 17 02 03; Masse de l'élément 0.63 kg; Volume 0.00105 m3

**mt40iva030** m Fil guide de polypropylène de 3 mm de diamètre
Données techniques: Coût énergétique 0.630 MJ; Émission de CO2 0.074 kg; Code CED 17 04 11; Masse de l'élément 0.0064 kg; Volume 0.000004 m3
Déchets:
- emballage: re150101 Emballages en papier et en carton. (composant de déchet); quantité 0.065 kg; Code CED 15 01 01; Masse de l'élément 1 kg; Volume 0.001333 m3
